# GYM-Oberstdorf
Angebotsaufforderung (GAEB DA XML 3.3, DA83)
Währung: EUR
Erstellt mit: CaliforniaX by G&W Software AG, CaliforniaX V26.1.02, 25.08.2026

## Zusätzlicher Text
Bauvorhaben:  Erweiterung Gertrud-von le Fort-Gymnasium Oberstdorf
  und Neubau Dreifeldsporthalle

  Rubingerstrasse 8,
  87561 Oberstdorf

Bauherr :  Landkreis Oberallgäu
  Oberallgäuer Platz 2,
  87527 Sonthofen

Leistungsverzeichnis für:  GYM_MGO_3.025.1
  Estricharbeiten

## 3.025.1 Estrich
Datum: 25.08.2026

*Hinweis: 1.0 ALLGEMEINE TECHNISCHE VERTRAGSBEDINGUNGEN Gliederung gemäß DIN 18299 VOB/C*
1.1 Angaben zur Baustelle

1.1.1  Lage der Baustelle, Umgebungsbedingungen,
Zufahrtsmöglichkeiten und Beschaffenheit der Zufahrt

Das Bauvorhaben „Erweiterung Gertrud-von-le-Fort-Gymnasium Oberstdorf und Neubau Dreifeldsporthalle“ befindet sich in der Marktgemeinde Oberstdorf an der Rubinger Straße.

Während der Bauarbeiten befinden sich die angrenzenden Nachbargebäude immer in Nutzung.

Das Gymnasium liegt am Ortsrand der marktgemeinde Oberstdorf und wird über die Rubinger Straße erreicht.

Auf die Einschränkungen infolge bestehender verkehrspolizeilicher Vorgaben, wie z. B. Gewässer, Parkverbote, Einbahnstraßenregelungen, Nutzlastbeschränkungen oder räumlich beengte Verhältnisse, wird hingewiesen.
Es gibt eine Hauptzufahrt, die täglich vor Arbeitsbeginn geöffnet wird und nach dem Verlassen der Baustelle zu schließen ist. Der Auftragnehmer/ Firmenbauleiter hat die Baustelle während und außerhalb der üblichen Arbeitszeit gemäß den Unfallverhütungsvorschriften der Bauberufsgenossenschaften zu sichern. Die Baustellenzugänge sind, außer zu Betriebszwecken, dauerhaft geschlossen zu halten.

Andere Zufahrten, Baustellenzu- oder -ausgänge und Baustraßen dürfen nicht benutzt werden. Die Ver- und Entsorgung der Baustelle erfolgt von Nord-Westen über die B19 kommend mit Einfahrt von der Rubinger Straße auf die BE-Fläche.  In nahem Umfeld sowie auf dem Gelände der Baustelle besteht nur bedingte Wendemöglichkeit, insbesondere für Schwerlasttransporte oder Sattelauflieger.

Be- und Entladetätigkeiten dürfen ausschließlich unter Anwesenheit des Fahrzeugführers erfolgen.

Auf dem gesamten Baufeld gilt die Straßenverkehrsordnung. Die Einhaltung der Straßenverkehrsordnung obliegt den Auftragnehmern und deren Kraftfahrzeugführern und Maschinisten. Davon abweichend wird die Höchstgeschwindigkeit auf 20 km/h festgelegt.

1.1.2 Besondere Bedingungen Schulbetrieb

Erschütterungsintensive bzw. lärmintensive Arbeiten sind immer erst nach schriftlicher Bestätigung durch die Objektüberwachung möglich.
Unterbrechungen durch Forderungen Dritter (besonders Lärmbelästigung, Geruchsbelästigung) auf Anweisung der Objektüberwachung oder des Auftraggebers direkt sind möglich und Folge zu leisten.
Die gem. Vertrag vereinbarten Ruhezeiten sind zu beachten und zwingend einzuhalten. Abweichungen hiervon können nur durch den Auftraggebers selbst gestattet werden.

1.1.3 Art und Lage der baulichen Anlagen

Der geplante Neubau schließt im Norden unmittelbar an die bestehende Schule an. Das Gründungsniveau des Neubaus liegt unterhalb des Bestandsbaus, daraus resultierende Unterfangungsarbeiten sind im Vorfeld durch den Auftragnehmer Spezialtiefbau erfolgt. Detaillierte Angaben zum geplanten Gebäude können aus der vorangestellten allgemeinen Baubeschreibung entnommen werden.
Das Raumprogramm hat eine Netto-Raumfläche
im Untergeschoss von 1.720 m²

im Erdgeschoss von 372 m² und
im 2. Obergeschoss von 1.115 m²

Die BGF (R) beträgt
im Untergeschoss 2.199,48 m²

im Erdgeschoss 702,67 m²

im 1.Obergeschoss 485,92 m² und

im 2.Obergeschoss 1643,36 m²
Die BGF(S) beträgt im 2.Obergeschoss 115 m²

1.1.4 Verkehrsverhältnisse auf der Baustelle, Verkehrsbeschränkungen

Das Abstellen von Fahrzeugen aller Art in Halteverbotszonen, Feuerwehrzufahrten, sonstigen Einfahrten sowie auf Grünflächen ist verboten. Widerrechtlich abgestellte Fahrzeuge werden auf Kosten des Fahrzeughalters abgeschleppt. Widerrechtlich genutzte Abstellflächen werden auf Kosten des Benutzers geräumt.
Die Baustelleneinrichtungsflächen innerhalb des Baugeländes werden mit verdichtem tragfähigem Untergrund zur Verfügung gestellt und können im Rahmen des beiliegenden Baustelleinrichtungskonzeptes vom Auftragnehmer nur auf eigene Gefahr benutzt werden.

1.1.5 Besondere umweltrechtliche Vorschriften

Zum Schutz der Umwelt, der Landschaft und der Gewässer hat der Auftragnehmer die durch die Arbeiten hervorgerufenen Beeinträchtigungen auf das unvermeidbare Maß einzuschränken. Behördliche Anordnungen oder Ansprüche Dritter wegen der Auswirkungen der Arbeiten hat der Auftragnehmer dem Auftraggeber unverzüglich schriftlich mitzuteilen.

1.1.6 Besondere Vorgaben für die Entsorgung,

Das Einfüllen von Schutt und Müll in Arbeitsräume sowie das Eingraben auf der Baustelle ist untersagt. Das Entsorgen von Abfällen, Bauschutt und Abbruchmassen umfasst die Verwertung entsprechend den Vorschriften bzw. die erforderlich Maßnahmen für das Einsammeln, Befördern, Behandeln und Lagern entsprechend den Vorschriften und behördlichen Auflagen.
Verwertbares Material ist der Rohstoffrückgewinnung zuzuführen, es geht in den Besitz des AN über, wenn nicht anders im Positionstext des Leistungsverzeichnis beschrieben.

1.1.7 Schutzgebiete oder Schutzzeiten im Bereich der Baustelle

An Werktagen von Montag bis Samstag kann auf der Baustelle gearbeitet werden. Mit den angebotenen Einheitspreisen sind Arbeiten innerhalb der werktäglichen Arbeitszeiten 7:00 – 20:00 Uhr abgegolten. Darüberhinausgehende Arbeitszeiten sind mit der Objektüberwachung schriftlich zu vereinbaren. Die etwa zusätzlich erforderlichen Genehmigungen für Nacht-, Feiertags- und Sonntagsarbeit holt der Auftragnehmer ein.
Zum Schutz gegen Baulärm sind folgende Vorschriften zu beachten:
- Technische Anleitung zum Schutz gegen Lärm
- Bayerische Immissionsschutzgesetz (BayImSchG)
- Allgemeine Verwaltungsvorschriften gegen Baulärm - Geräuschimmissionen -
- Art 14 Bayerische Bauordnung (BayBo)
soweit nachfolgend nicht eingeschränkt.
In der Zeit von 12.00 Uhr bis 13.00 Uhr (mittägliche Ruhezeit) und von 20.00 Uhr bis 07.00 Uhr (nächtliche Ruhezeit) darf der Immissionsrichtwert von 30 dB(A) auf den nächstgelegenen Immissionsorten/Nachbargrundstücken nicht überschritten werden. In der übrigen Zeit ist der Richtwert unter 45 dB(A) zu halten. Einzelne kurzzeitige Geräuschspitzen dürfen die vollen Immissionsrichtwerte tagsüber um nicht mehr als 30 dB(A) und nachts um nicht mehr als 20 dB(A) überschreiben.
Belästigungen durch Lärm, Abgase usw. sind auf das absolut notwendige Maß zu beschränken.
Stauberzeugende Ausführungen sind auf das Mindestmaß zu reduzieren. Die Staubentwicklung ist durch Nässen zu reduzieren. Frischluft-Ansaugbereiche der Nachbargebäude sind zwingend von staub- und geruchsbelastenden Ausführungen (auch Dieselabgase) freizuhalten.

1.1.8 Art und Umfang des Schutzes von Bäumen, Pflanzenbeständen, Vegetationsflächen, Verkehrsflächen, Bauteilen, Bauwerken, Grenzsteinen und dergleichen im Bereich der Baustelle.

DIN 18920 Bauschutz ist einzuhalten. Angrenzende Grünflächen dürfen über den Baubereich hinaus nicht durch Befahren, Lagern, Überschütten usw. in Mitleidenschaft gezogen werden.
Bei Bäumen ist der gesamte Bereich der Krone, des Stammes und des Wurzelbereiches zu schützen. Eventuelle Wunden an Ästen, Stamm und Wurzel sind fachgerecht zu behandeln.
Für Schäden haftet der AN, bei schweren Schäden ist eine Ersatzpflanzung mit Stammumfang 25-30 cm vorzunehmen, inkl. der vorzeitigen Beseitigung des beschädigten Baumes. Bestehender Baumbestand ist zu schonen. Dies ist bei der Aufstellung von Baustellencontainern auf den Stellplätzen unter den Bäumen zu berücksichtigen.

1.1.9 Regelung und Sicherung des öffentlichen Verkehrs.

Es ist auf den Fußgänger- und Radfahrerverkehr bei der Einfahrt in die Baustelle und bei der Ausfahrt aus der Baustelle zu achten und erhöhte Vorsicht walten zu lassen.

Soweit sich die Arbeiten auf den öffentlichen Straßenverkehr auswirken, ist vom AN vor Beginn der Arbeiten bei der zuständigen Behörde eine verkehrsrechtliche Anordnung über Art und Umfang der Baustellensicherung gemäß BGV "Sicherung von Arbeitsstellen an Straßen" einzuholen. Der Auftragnehmer/Firmenbauleiter ist für die Regelung des Baustellenverkehrs verantwortlich. Für eventuell erforderliche Nutzung und/oder Änderung der Beschilderung der angrenzenden öffentlichen oder internen Straße besteht Anzeige- und Genehmigungspflicht.

1.1.10 Im Bereich der Baustelle vorhandene Anlagen, insbesondere Abwasser- und Versorgungsleitungen

Bei Arbeiten im Außenbereich ist der Auftragnehmer verpflichtet, sich bei allen zuständigen Stellen vor Beginn der Arbeiten eine Netzauskunft einzuholen, wie z. B. Strom, Wasser, Abwasser, Telefon, Fern-/Nahwärne usw.

1.1.11 Gemäß der Baustellenverordnung getroffene Maßnahmen.

Aufgrund seiner Verpflichtung nach § 2 Abs. 1 der Baustellenverordnung, bei der Planung der Ausführung eines Bauvorhabens die allgemeinen Grundsätze nach §4 Arbeitsschutzgesetz zu berücksichtigen, macht der Auftraggeber die Baustellenordnung zum Bestandteil des Bauvertrages. Sie enthält Regelungen zur Organisation, Koordination und Überwachung des sicheren Baubetriebes.
- Sie umfasst Maßgaben zur Arbeitssicherheit, die ein unfallfreies Zusammenwirken aller am Bau Beteiligten betreffen. Sie ist auch Bestandteil des Sicherheits- und Gesundheitsschutzplanes.
- Jeder Auftragnehmer hat sein Personal über den Inhalt der Baustellenordnung zu unterrichten, sowie für die Einhaltung der Maßgaben zu sorgen.
- Alle Nachunternehmer (auch Lieferanten, etc.) unterliegen der Baustellenordnung und sind von ihren Auftraggebern mit dieser vertraut zu machen.
- Auftragnehmer / Nachunternehmer mit Beschäftigten haben generell das Arbeitsschutzgesetz und alle sonst zum Schutz Beschäftigter geltenden Vorschriften einzuhalten. Auf der Baustelle gelten für Arbeitgeber insbesondere die Arbeitsschutzverpflichtungen, die sich aus §5 Baustellenverordnung ergeben. Ihre Verantwortlichkeiten zum Schutz der Beschäftigten - insbesondere aufgrund des Arbeitsschutzgesetzes - werden durch die Maßnahmen des Auftraggebers nicht berührt. Arbeitgeber, die selbst mitarbeiten, und Unternehmer ohne Beschäftige haben die bei der Arbeit anzuwendenden staatlichen Arbeitsschutzvorschriften und Unfallverhütungsvorschriften einzuhalten.

1.1.12 Arbeiten anderer Unternehmer auf der Baustelle

Der Bieter hat sich mit den anderen Firmen, die am Gesamtbauvorhaben beschäftigt sind so abzusprechen, dass ein reibungsloser Bauablauf gewährleistet ist.

1.2 Angaben zur Ausführung

1.2.1 Winterbaumaßnahmen

Mit der Abgabe des Angebotes bestätigt der Bieter, dass er Winterbauschutzmaßnahmen in den Einheitspreisen berücksichtigt hat.
Maßgebend für die Kalkulation ist der beiliegende Terminplan.

Für Arbeiten im Winter gilt folgendes:
- Die Arbeiten sind grundsätzlich bis zu den nachfolgend genannten Witterungsgrenzwerten vom AN durchzuführen.
- Erforderliche Schneeräumungen zur Fortsetzung von eigenen Arbeiten sind vom AN durchzuführen.
- Der Einsatz von Tausalzen im gesamten Arbeitsbereich des AN ist ausdrücklich untersagt.
- Alle eingesetzten Geräte, Arbeitsmaterialien und Arbeitsmethoden sind so zu planen und anzubieten, dass Arbeiten bis minus 5 °C durchgeführt werden können, sofern materialspezifische Vorgaben keine anderen Grenzwerte ausweisen.

Maßnahmen für Arbeiten bei ungünstiger Witterung:
Anordnung, Nachweis, Aufzeichnungen:
Die Leistungen sind nur auszuführen, wenn und soweit sie der Auftraggeber besonders abruft. Der Stand der Bauleistungen ist zu Beginn und Ende der Winterbauzeit gemeinsam festzustellen. Aufzeichnungen über den Betrieb der Winterbaustelle sind der Objektüberwachung täglich vorzulegen.

Verlängerung der Ausführungsfrist:
Die festgelegte Ausführungsfrist wird entsprechend verlängert, wenn die vorgenannten Witterungsgrenzwerte überschritten werden und dies zur Unterbrechung der Arbeiten zwingt.

Schutz gegen Winterschäden:
Die ausgeführten Leistungen sind gegen Winterschäden zu schützen.

Messungen der Witterungsgrenzwerte:
Der Auftragnehmer hat die erforderlichen Messungen der Witterungsgrenzwerte im Beisein der Objektüberwachung vor dem Bauleitungscontainer des AG durchzuführen, soweit nicht amtliche Messergebnisse der nächstgelegenen Klimastation vorgelegt werden.

Vorhaltung von Schutzvorkehrungen:
Der Auftragnehmer hat die Schutzvorkehrungen anderen AN zur Mitbenutzung zu überlassen. Evtl. Mehraufwendungen werden gesondert vergütet.

1.2.2 Vorgaben, die sich aus dem SiGe-Plan
gemäß Baustellenverordnung ergeben.

Genehmigungspflicht für Heißarbeiten und Gefahrstoffe:
Feuergefährliche Arbeiten (Heißarbeiten wie z. B. Schweißen, Trennschleifen u. ä.) sind nur mit Genehmigung des AG möglich. Eine entsprechende Genehmigung (Schweißerlaubnisschein) erhalten AN bei der Objektüberwachung des AG. Bei feuergefährlichen Arbeiten mit erhöhtem Brand- oder Brandschadensrisiko ist der Sicherheitskoordinator hinsichtlich der Genehmigungsauflagen mit einzubeziehen. Notwendige Genehmigungen sind frühzeitig, d. h. mit in der Regel mindestens einem Arbeitstag Vorlauf zu beantragen.

Sollen Gefahrstoffen in größeren Mengen (i.d.R. mehr als 1 Liter) zum Einsatz kommen, ist dies mit dem SiGeKo rechtzeitig abzustimmen. Unabhängig von ihrer Menge sind Gefahrstoffe nach Beendigung der Arbeiten in geeigneten Behältern oder Räumen unter Verschluss aufzubewahren.

1.2.3 Besondere Anforderungen an die Baustelleneinrichtung und Entsorgungseinrichtungen, z.B. Behälter für die getrennte Erfassung.

Für die ordnungsgemäße, regelmäßige, unmittelbare Beseitigung des anfallenden Bauschutts und Verunreinigungen auf entsprechenden Deponien hat jeder Unternehmer selbst zu sorgen. Die Vorschriften zur Abfallentsorgung des örtlichen Entsorgers sind verbindlich. Die bauseitigen Container stehen dafür nicht zur Verfügung. Ist eine Zwischenlagerung unvermeidbar, so hat der AN den Anweisungen der Objektüberwachung zu folgen.
Wird dieser Pflicht nicht entsprochen, so ist der Auftraggeber berechtigt, diese Reinigungen und ordnungsgemäße Entsorgung selbst zu veranlassen. Die anfallenden Kosten werden auf die verursachenden Firmen umgelegt.
Zum Nachweis, dass der AN seine Vertragspflicht erfüllt hat, ist nach der Beendigung der Arbeiten jedoch mindestens wöchentlich vom Firmenbauleiter die Müllbeseitigung anzuzeigen. Hierfür erhält der AN das Formblatt "Müllschein" von der Objektüberwachung. Kann die Schuttberäumung und Sauberkeit festgestellt werden, erfolgt die Unterschrift durch die Objektüberwachung. Wenn nicht, sind bis zum folgenden Werktag 12:00 Uhr die festgestellten Unsauberkeiten vom AN zu beseitigen und der Müllschein erneut vorzulegen. Jeder Rechnung sind die freigezeichneten Müllscheine im Original nach Datum sortiert beizufügen. Vorbeugemaßnahmen, wie Schutzabdeckungen, sind inkl. rückstandsfreier Entfernung und Entsorgung, vorzunehmen.

1.2.4 Besondere Anforderungen an das Auf- und Abbauen sowie Vorhalten von Gerüsten.
gemäß LV Positionen und ZTV der einzelnen Titel

1.2.5 Mitbenutzung fremder Gerüste, Hebezeuge, Aufzüge, Aufenthalts- und Lagerräume, Einrichtungen und dergleichen durch den Auftragnehmer.

Werden dem Auftragnehmer Hilfsmittel zur Verfügung gestellt, dann hat der Unternehmer diese in eigener Verantwortung zu übernehmen und zu betreuen. Umbauten an vorgehaltenen Gerüsten, die aus den Bauleistungen des Auftragnehmers resultieren, gehen zu Lasten des Verursachers.

Die Mitbenutzung sonstiger vorhandener Geräte und Einrichtungen anderer Unternehmer (z.B. Baukran) ist vom Auftragnehmer mit diesen direkt zu vereinbaren. Die Möglichkeit der Mitbenutzung solcher Geräte und Einrichtungen wird durch den AG nicht gewährleistet.

Die finalen Personenaufzüge werden nicht zur Verfügung gestellt.

1.2.6 Besondere Anforderungen an Art, Güte und Umweltverträglichkeit der Stoffe und Bauteile, auch z.B. an die schnelle biologische Abbaubarkeit von Hilfsstoffen.

Die Bauausführungen müssen den normativen Vorgaben des Gebäudeenergiegesetz und der DIN 4108 entsprechen.

Die DIN 4108 -insbesondere hinsichtlich der Wärmebrücken - ist bei der Ausführung von allen AN zu beachten und einzuhalten.

Um langfristig einer möglichen Beeinträchtigung der Gesundheit von Gebäudenutzern durch Innenraumschadstoffe vorzubeugen sind möglichst emissionsfreie, mindestens aber emissionsarme Bau- und Hilfsstoffe einzusetzen. Bau- und Hilfsstoffe, die Komponenten enthalten, die entsprechend der CMR-Liste die Einstufung in die Klasse 1 oder 2 erhalten, dürfen aus Gründen der gesundheitlichen Vorsorge nicht eingesetzt werden. Des Weiteren sollen keine Baumaterialien oder Hilfsstoffe zur Anwendung kommen, die entsprechend der Gefahrstoffverordnung als gesundheitsschädlich (Xn) eingestuft und deklariert werden (Sicherheitsdatenblatt). Nach Möglichkeit sollten auch Einzelkomponenten von Baumaterialien und Hilfsstoffen mit Einstufungen Xn (gesundheitsschädlich) und/oder T (giftig) vermieden werden. Damit wird gewährleistet, dass gesundheitsschädliche gas- oder partikelförmige Emissionen aus Baustoffen während der gesamten Nutzungsdauer vermieden bzw. minimiert werden.
Entsprechend der Chemikalienverbotsverordnung müssen Materialien frei sein von:
- Asbest
- polychlorierten Biphenylen (PCB)
- Pentachlorphenol (PCP), Lindan
- Tetrabrombisphenol A als Flammschutzmittel entsprechend der RohS
Darüber hinaus sollen alle eingesetzten Materialien frei sein von z.B.:
- Polybromierte Diphenylether (Flammschutzmittel)
- chlororganische Biozide (auch keine Chlorparaffine)
- Schwermetalle
Zum Schutz Dritter und der Umwelt hat der Auftragnehmer die durch die Arbeiten hervorgerufenen Beeinträchtigungen durch Schadstoffemissionen oder Stäube auf ein unvermeidliches Maß einzuschränken.
Ziel ist eine hohe Qualität der Innenraumluft im fertig gestellten Gebäude durch Minimierung des Einsatzes von Baustoffen, aus denen flüchtige organische Kohlenwasserstoffe emittieren können (TVOC) oder aus denen gesundheitsbeeinträchtigende, schwerflüchtige Stoffe wie Weichmacher und Flammschutzmittel austreten und die Räume langfristig kontaminieren können.

1.2.7 Art und Umfang der vom Auftraggeber verlangten Eignungs- und Gütenachweise.

Bauprodukte und Bauarten
Der AN muss zu sämtlichen Bauprodukten (Art. 16 BayBO) und Bauarten (Art. 15 BayBO) Nachweise (z. B. ETA, Norm, Zulassung, Prüfzeugnis, technische Dokumentation nach BayTB) bei der Objektüberwachung vorlegen.

Zeitpunkt und Umfang der Vorlage:
a) vor der Beauftragung (Bieternachweise), im Rahmen der Angebotsprüfung:
- nach den Anforderungen des Leistungsverzeichnisses
- nach Verlangen der Vergabestelle
b) vor der Ausführung an der Baustelle:
- für Bauprodukte: spätestens mit der Anlieferung an der Baustelle
- für Bauarten : vor der Ausführung an der Baustelle
c) nach Abschluß der Arbeiten, zur Dokumentation
- spätestens vor der Abnahme der Bauleistungen

Die im Leistungsverzeichnis spezifizierten bzw. vom Bieter/AN angebotenen Bauprodukte und Bauarten müssen den primären Schutzzielen des Bauordnungsrechts sowie den Grundanforderungen an Bauwerke in der jeweils zum Zeitpunkt der Abnahme geltenden Fassung entsprechen. Es gelten die Anforderungen nach
- der bayerischen Bauordnung (BayBO)
- den bayerischen, technischen Baubestimmungen (BayTB)
- der Bauproduktenverordnung (EU-BauPVO)

CE-Kennzeichnungen alleine sind unzureichend und entsprechen daher nicht den Anforderungen dieses Leistungsverzeichnisses.

Der AG behält sich vor, nicht entsprechende Baustoffe sowie Bauteile zurückzuweisen und im Falle von Zweifeln an deren Güte entsprechende Gütenachweise durch eine amtlich anerkannte Prüfstelle, oder einer vom AG anerkannten Prüfstelle zu verlangen.

Bau- und Hilfsstoffe
Der AN hat anhand von Produktinformationen, Sicherheitsdatenblättern oder Prüfzeugnissen nachzuweisen, dass die genannten Anforderungen bez. Innenraumschadstoffe (sh. Pkt. 0.2.12) erfüllt sind. Er hat vor der Materialbestellung eine detaillierte Darstellung der von ihm vorgesehenen Produkte vorzulegen (Deklarationsliste).

1.3 Abrechnung

1.3.1 Rechnungen (§14 VOB/B):
Es sind die Vorgaben der elektronischen Datenverarbeitung gem. EFB 244 zu beachten. Die Abrechnung erfolgt elektronisch und zugleich in Schriftform. Die gemeinsame Leistungserfassung muss daher vor Rechnungsstellung auf Antrag des Auftragnehmers mit dem für die Bauüberwachung beauftragten Architektur- bzw. Ingenieurbüro erfolgen.

Alle Rechnungen sind auf die folgende Adresse aufzustellen und in Kopie einzureichen bei

Landratsamt Oberallgäu
Hochbau
Oberallgäuer Platz 2
87257 Sonthofen

Das Original und notwendigen Rechnungsunterlagen sowie Rechnungsbegleitdokumente ist bei dem mit der Bauüberwachung beauftragten Architektur- bzw. Ingenieurbüro in deren Geschäftsräumen einzureichen. Die Rechnung mit allen Rechnungsunterlagen und -begleitdokumenten wird digital als PDFs und GAEB-Datei im PKM eingestellt.

Für die Prüffähigkeit jeder Rechnung ist der Beleg durch nachvollziehbare Massenberechnung und sonstige zum Leistungsnachweis geeignete Unterlagen erforderlich. Die Abrechnung ist so aufzustellen, dass sie sowohl mit Datenverarbeitung als auch manuell geprüft werden kann. Auch bei Anwendung der Datenverarbeitung sind alle Berechnungen nachvollziehbar darzustellen und die vollständigen Ansätze und Zwischenwerte auszudrucken.
Rechnungen sind ihrem Zweck nach als Abschlags-, Teilschluss- oder Schlussrechnung zu bezeichnen und müssen mindestens folgende Angaben beinhalten:

Bezeichnung des Bauvorhabens (GYM Schulerweiterung Gymnasium Oberstdorf), VE-Nummer und Bezeichnung des Auftrages, Fortlaufende Rechnungsnummer und Rechnungsdatum, Leistungszeitpunkt /-raum, Steuer-/Umsatzsteueridentifikationsnummer, Nettobetrag, Steuersatz und Steuerbetrag, Bruttobetrag.

In jeder Rechnungsaufstellung sind die Teilleistungen in der Reihenfolge mit der Ordnungszahl (LV-Position) und der Bezeichnung -gegebenenfalls abgekürzt- wie im Leistungsverzeichnis aufzuführen und nach Titeln zu gliedern.
Die Abrechnung aller Leistungen erfolgt kumulativ unter Angabe der bisher abgerechneten Netto-, Umsatzsteuer- und Bruttobeträge.
Den Rechnungen sind Rechnungsunterlagen und Rechnungsbegleitdokumente, der jeweils zur Abrechnung gelangenden Leistungen, in der laufenden Reihenfolge der Positionen des Leistungsverzeichnisses und des Gesamtaufmaßbestandes beizufügen.
Aus Abrechnungszeichnungen oder anderen Aufmaßunterlagen müssen alle zur Prüfung erforderlichen Maße unmittelbar ersichtlich sein. Bei der Abrechnung sind Längen und Flächen mit zwei Nachkommastellen, Rauminhalte und Massen mit drei Nachkommastellen anzugeben.
Sind für eine LV-Position mehrere Leistungserfassungblätter / Aufmaßblätter erforderlich, sind die Seiten durchzunummerieren und unter der jeweiligen LV-Position in der Folge der Nummerierung ein-zuordnen.
Der Auftragnehmer hat den Auftraggeber und gleichzeitig das mit der Bauüberwachung beauftragten Architektur- bzw. Ingenieurbüro rechtzeitig zu informieren, wenn durch die weitere Ausführung Teile der Leistung der Prüfung und Feststellung entzogen werden. Die für die Abrechnung notwendigen Feststellungen sind dem Fortgang der Leistung entsprechend möglichst gemeinsam mit dem mit der Bauüberwachung beauftragten Architektur- bzw. Ingenieurbüro vorzunehmen.

1.3.2 Schlussrechnungen
Schlussrechnungen können ab dem Tag der Abnahme eingereicht werden. Vor der Abnahme sind ausschließlich Abschlagsrechnungen zu stellen. Den Teilschluss-, Schluss- und Einzelrechnungen sind in der laufenden Reihenfolge der Positionen des Leistungsverzeichnisses Kopien der Rechnungsunterlagen des Gesamtaufmaßbestandes beizufügen.

1.3.4 Stundenlohnarbeiten
Stundenlohnrechnungen müssen entsprechend den Stundenlohnzetteln aufgegliedert werden sowie den genehmigten Regieaufträgen zugeordnet und abgerechnet werden.

*Hinweis: 2.0 ALLGEMEINE BESCHREIBUNG DER LEISTUNG*
2.1  Allgemeine Vorgaben

Für die Ausführung der nachfolgend beschriebenen Arbeiten wird auf die
DIN 18 299 und der VOB/Teil C in der derzeit aktuellen Fassung verwiesen

Darüber hinaus sind zu beachten:

DIN 1055  Lastannahmen für Bauten

DIN 4102  Brandverhalten von Baustoffen
DIN 4108  Wärmeschutz im Hochbau
DIN 4109  Schallschutz im Hochbau

DIN 4420  Arbeits- und Schutzgerüste, Leitergerüste

DIN 18 201  Toleranzen im Bauwesen

Die Einhaltung der Unfallverhütungsvorschriften obliegt dem AN.

2.2  Beschreibung der Leistungen

Die vorliegende Ausschreibung umfasst die Estricharbeiten in allen Geschossen mit allen Anschlüssen an Wände, Stützen, Schächte, Vorwandinstallationen etc. sowie die Ausführung von Oberflächenbeschichtungen inkl. der erforderlichen Vor- und Nebenarbeiten im UG und Abdichtungsarbeiten gegen Bodenfeuchte im UG auf WU-Betonbodenplatten.

Teil der Ausführung sind die Estricharbeiten einschl. der Treppenhäuser.

Herstellung Abdichtungsarbeiten gegen Bodenfeuchte im UG

Einbau der Dämmschichten

Einbau von schwimmendem Estrich auf Dämmung und FBH als Heizestrich
nach Verlegung der FBH durch Gewerk HLS

Die Trägerplatte mit Dämmschicht für die Fussbodenheizung wird durch den AN Heizung ausgeführt. Koordination und Vereinbarung eines Zeitpunkts für die Ausführung der Leistung mit dem AN Heizung ist erforderlich, die eigene Leistung kann insofern nicht in einem Zug erbracht werden.

Folgende Estrichqualitäten gem.  DIN 18560 gem. Leistungspositionen kommen zur Ausführung:

- Zementestrich CT-C35-F5 in Nenndicken 60-85mm, tlw. mit FBH
- Zementestrich CT-C35-F5 mit Hochleistungsvergüter, Nenndicke 45mm
- Sichtestrich

Ein Haftzugswert von mind. 1,5 N/mm2 ist einzuhalten.

Die Anforderungen an den gesamten Aufbau müssen den jeweiligen Verkehrslasten entsprechen,
Flächenbelastung Nutzung Klassenräume
lotrechte Nutzlasten (Einzellasten bis 4 kN, Flächenlasten bis 5 kN/m2)

Zur Beurteilung der Qualität dient ggf. die Richtlinie RAL-RG 818 - Güteschutz; Estriche; Gütesicherung.

Hiermit wird ausdrücklich darauf hingewiesen, dass die beschriebenen Leistungen nicht am Stück, sondern abschnittsweise und zeitlich versetzt auszuführen sind !

Die Ausführungsfristen und Termine für diese Leistungen sind den Besonderen Vertragsbedingungen entsprechend FB 214.H der Vergabeunterlagen zu entnehmen.

Abkürzungen im Leistungsverzeichnis für Abrechnungseinheiten ( Einh. )

Für kombinierte Abrechnungseinheiten bei Vorhaltung oder Instandhaltung ist die Abrechnungseinheit das Produkt aus Mengen- und Zeiteinheit

mMt = Meter x Monate
mWo = Meter x Wochen
md = Meter x Tage
m2Mt = Quadratmeter x Monate
m2Wo = Quadratmeter x Wochen
m2d = Quadratmeter x Tage
StMt = Stück x Monate
StWo = Stück x Wochen
Std = Stück x Tage
Sth = Stück x Stunden

*Hinweis: 3.0 ANGABEN UND HINWEISE ZUR BAUSTELLENSITUATION*
3.1  Übergabe des Baugrundstücks

Auf der Baustelle stehen in Abstimmung mit den anderen auf der Baustelle tätigen Gewerken Lager- und Baustelleneinrichtungsflächen mit verdichtetem Planum zur Verfügung dievon Seiten der Bauleitung zugewiesen werden.

3.2  Sicherung und Zufahrten zur Baustelle

Eine freie Anfahrtsmöglichkeit des Grundstücks ist über die Rubingerstr. möglich. Nähere Angaben hierzu finden sich unter Punkt 01.01 der vorangestellten ATV. Der von Seiten des Auftragnehmer Erdbau gestellte Bauzaun wird im Zuge der Baustellübernahme abgebaut und ist umgehend zu erstetzen, oder kann ggf. alternativ in interner Absprache übernommen werden.

3.3 Strom- und Wasseranschluss

Ein Baustrom,- oder Bauwasser- bzw. Schmutzwasseranschluss steht auf der Baustelle zur Verfügung. Die Abrechnung der Verbrauchskosten erfolgt entsprechend den weiteren besonderen Vertragsbedingungen (214HW), entweder als pauschale Umlage oder muss durch den AN separat erfasst werden.

3.4 Sonstige Baustelleneinrichtung

Die Baustelleneinrichtung für gemeinschaftlich genutzte Sanitäranlagen, sowie die Bereitstellung von Bauwasser und Baustrom, sowie die Beleuchtung der Verkehrswege erfolgt im Zuge der Baustelleneinrichtung des AN Rohbau.

3.5 Sicherung des Baufeldes

Bauzaun ist auf dem Baufeld vorhanden.

3.6 Lager und Arbeitsplätze

Im Vorfeld der Arbeiten wird das angrenzende Sportfeld (Allwetterplatz) durch Abbruch der Beläge, Abtrag der Vegetationschschichten und Einbau von Tragschichten als Zwischenlager für Aushub und Baustelleneinrichtung herrgerichtet.
Lager und Arbeitsplätze sind auf den Grundstücksflächen in Absprache mit der Bauleitung darüber hinaus ausreichend vorhanden.

3.7 Schutzbereiche

Alle an den Standplatz angrenzenden Flächen und Vegetationsbereiche sind durch geeignete Maßnahmen ausreichend zu schützen.
3.8 Einschränkungen durch Schulbetrieb

Bei sämtlichen Bauarbeiten ist Rücksicht auf den laufenden schulischen Betrieb zu nehmen. Die Regelzeiten der Schulen beginnen um 8:00 Uhr und enden um 13:00 Uhr. Besonders lärmintensive Arbeiten sind nach 13:00 auszuführen soweit organisatorisch und wirtschaftlich möglich.
Insbesondere in den Prüfungszeiträumen sind lärmintensive Arbeiten nur zu unkritischen Zeiten zulässig und vorab mit der Objektüberwachung abzustimmen.

3.9 Gerüste
Rollgerüste etc. sind vom AN entsprechend in die Positionen mit einzukalkulieren.

*Hinweis: 4.0 AUSFÜHRUNGSUNTERLAGEN*
4.0  AUSFÜHRUNGSUNTERLAGEN

Als Kalkulationsgrundlage für die in nachfolgendem LV beschrieben Leistungen stellt der Auftraggeber dem Auftragnehmer folgende Unterlagen digital als
Download zur Verfügung

Die der Ausschreibung als Anlage beiliegenden Pläne des Architekturbüros sind Teil der Ausschreibungsunterlagen.

4.1  Planunterlagen Architekt gemäß Planliste Seite 1

Gegliedert nach folgenden Kategorien :

0001  Lageplan
0030  Übersichtpläne
4100  Estrichdetails
2280  Metallfassade innen Details
6001  Brandschutztüren und Verglasungen in Brandwand Pausenhalle

Die hier angegeben Planunterlagen dienen nur der Übersicht, die vollständigen Unterlagen sind der Planliste zu entnehmen.

*Hinweis: 5.0 ZUSÄTZLICHE TECHNISCHE VERTRAGSBEDINUNGEN*
5.0 Zusätzliche technische Vertragsbedingungen

5.1 Regeln und Richtlinien:
Mit dem Angebot hat der Bieter technische
Produktunterlagen und Referenzen über ähnliche, von ihm
durchgeführte Projekte der letzten Zeit vorzulegen.

In den Einheitspreisen sind alle Kosten für Maschinen-,
Hebezeug- u. Personaleinsatz, Nebenleistungen, erforderliche Materialien, Befestigungen, Dichtmittel, Zubehörteile, Schutzvorkehrungen, Sicherungsmaßnahmen, sofern sie nicht in einer gesonderten Position aufgeführt sind.

Für die Durchführung der Arbeiten sind maßgebend:

Die zum Zeitpunkt der Ausführung der Leistungen des AN
geltenden, einschlägig anerkannten Regeln der Technik
einschließlich der für die Leistung des AN zutreffenden
allgemeinen technischen Vorschriften für Bauleistungen
gemäß VOB Teil C, sonstige DIN-Normen und technischen
Vorschriften derzeit gültiger Fassung insbesondere:

DIN 18 331  Betonarbeiten
DIN 18 353  Estricharbeiten
DIN 18 560  Estriche im Bauwesen

DIN EN 13 318  Estrichmörtel und Estriche
DIN EN 13 892  Prüfverfahren für Estrichmörtel und Estrichmassen

DIN EN 1992 (EC 2)  Betonbau

DIN 18 195  Bauwerksabdichtungen
DIN 18 336  Abdichtungsarbeiten

-  Unfallverhütungsvorschriften Bauarbeiten und
  Merkblätter der Berufsgenossenschaft
-  Einbauvorschriften der Hersteller
-  die Leistungsbeschreibung ergänzt durch Angaben
  der Bauleitung
-  die Ausführungspläne des Architekten und der
  Sonderfachleute
-  sowie die Merkblätter des BEB,
  Bundesverband Estrich und Belag, e.V.

Festgestellte Mängel sind ohne Behinderung des
laufenden Betriebes unverzüglich zu beheben.

Der AN selbst ist für das Aufmaß und die technische Klarstellung an Ort und Stelle verantwortlich.

Informationsmaterial / Muster / Prüfzeugnisse
Der AN hat dem AG auf Anforderung Informationsmaterial, Prüfzeugnisse und Muster zur Verfügung zu stellen. Kosten entstehen dem AG dadurch nicht.

Der Auftragnehmer hat seine gesamte eigene Baustelleneinrichtung
für sämtliche in der Leistungsbeschreibung aufgeführten Leistungen in die Einheitspreise des Leistungsverzeichnisses einzukalkulieren.
Vor Ausführungsbeginn hat der Auftragnehmer mit dem Auftraggeber festzulegen, wo das zu verwendende Material auf der Baustelle gelagert werden kann, um gegenseitige Störungen der am Bau beteiligten Handwerker während der Bauausführung zu vermeiden.
Die Anordnung und die Größe der Räume sowie die Transportwege
sind den beiliegenden Planunterlagen zu entnehmen. Ein erhöhter Aufwand infolge der Kleinteiligkeit bestimmter Räume ist bei der Preisfindung zu berücksichtigen.

Vor Beginn der Arbeiten sind die tatsächlichen Einbauhöhen bezogen auf das gesamte Ausbausystem mit der Bauleitung abzustimmen, falls unzulässige Toleranzen oder Änderungen des geplanten Fußbodenaufbaus festgestellt oder vermutet werden.

Ergibt sich bei der Überprüfung, dass geplante Estrichdicken nicht eingehalten werden können, darf erst nach vorheriger Abstimmung mit der Bauleitung die Leistung weiter ausgeführt werden.

Bei Schleifarbeiten im Trockenverfahren sind Absauggeräte zu verwenden.

Während der Ausführung ist zu beachten, dass Öffnungen von Abläufen, Rohren u. dgl. verschlossen sind und dass Einrichtungsgegenstände vor Verschmutzung geschützt werden.

Bei der Verwendung von Fassadenaufzügen oder sonstigen Fördereinrichtungen ist die Fassade einschließlich der Öffnungen vor Verschmutzung zu schützen. Die dazu erforderlichen Leistungen sind Bestandteil der Baustelleneinrichtung des Auftragnehmers.

Bereits fertig gestellte Leistungen Dritter, wie Sichtbetonbauteile, Installationen, Beschichtungen von Heizkörpern, Türen, Holzbauteile, Treppen, Beläge etc. sind vom Auftragnehmer gegen Beschädigung und Verschmutzung wirksam zu schützen. Verunreinigungen sind umgehend zu beseitigen.

Aussparungen sind zu schalen.

Fertig gestellte Estrichflächen sind abzusperren, das benötigte Absperrmaterial hat der Auftragnehmer zu stellen.

Zementestriche, bei denen die Gefahr des Aufschüsselns besteht, sind für einen Zeitraum von mindestens 2 Wochen ab Verlegung mit einer Kunststofffolie abzudecken.

Die Estrichoberfläche muss nach Freigabe zur Begehbarkeit so widerstandsfähig sein, dass sie bis zur Verlegung des Oberbodens die üblichen Belastungen des Baubetriebs ohne Schaden aufnehmen kann.
Trennfugen, Bewegungsfugen und Anschlussfugen an andere Bauteile sind von Mörtelbrücken und Verunreinigungen, die die Funktion der Fugen beeinträchtigen, freizuhalten.

Notwendige Fugen sind nach einem Fugenplan anzulegen. Die einzelnen Felder sind ohne Arbeitsunterbrechung herzustellen. Bewehrungen sind bei Bewegungsfugen zu unterbrechen.
Der Fugenplan ist vom AN vor Ausführungsbeginn zu erstellen und
dem AG zur Prüfung in digitaler Form (pdf) vorzulegen.
Vom AN werden Grundrisspläne und ein Fugenplan (in Anlage)
als Grundlage im pdf-Format zur Verfügung gestellt. Dieser ist lediglich als Vorschlag zu sehen und entbindet den AN nicht von einer eigenständigen Erstellung eines Fugenplans.

Die Randstreifen werden von den Auftragnehmern für die Bodenbelagarbeiten entfernt.

Erkennt der Auftragnehmer Umstände, die die Schalldämmung beeinträchtigen können, hat er die Bauleitung darüber zu informieren.

Metallteile wie Abläufe, Rohre, Standkonsolen, Trennschienen u. dgl. dürfen keine starre Verbindung mit dem Estrich besitzen; sie sind mit Dämmstreifen zu ummanteln und ggf. gegen chemische Einflüsse aus dem Estrich zu schützen.

Dämmschichten sind an im Fußbodenaufbau befindlichen Rohrleitungen kantengerade zu verlegen. Eine akustische Entkopplung ist zu garantieren. Rohrbefestigungen dürfen keinen Schall auf die Decke übertragen.

Bevor durch den Einbau des Estrichs die Dämmung verdeckt wird, muss die Leistung durch die Bauleitung abgenommen werden.

Alle Anschlüsse an Rinnen, Abläufe oder Einbauteile sind in enger Abstimmung mit den ausführenden Firmen der jeweiligen Gewerke auszuführen.

Für das Schliessen der Fugen an Brandschutztüren ist ein zweiter Ausführungstermin einzukalkulieren, nach dem Einbau der entsprechenden Brandschutztürelemente. die kosten hierfür sind in die Einheitspreise mit einzukalkulieren.
Heizestrich

Der Auftragnehmer hat der Bauleitung seine Freigabe zum Aufheizen unaufgefordert mitzuteilen.
Erneute Aufzüge bedingt durch Arbeitsunterbrechungen für das  Verlegen der Fußbodenheizung durch die Heizungsbaufirma und das spätere Aufheizen des Estrichs sind vom AN zu berücksichtigen und werden nicht gesondert vergütet.

Der Heizestrich und alle damit verbundenen Leistungen des AN sind in enger Abstimmung mit der Heizungsbaufirma auszuführen und zu koordinieren.

FBA mit EPS durch AN HLS (Systemplatte), auf Ausgleich durch AN Estrich.

Trägerplatte mit Trittschalldämmung wird vom Fußbodenheizungsbauer eingebaut.

Das Aufheizen erfolgt durch das HLS-Gewerk entsprechend den Vorgaben des AN Estrichs.

*Hinweis: 6.0 HINWEISE DOKUMENTATION / BESTANDSUNTERLAGEN*
6.1  Allgemein

Die Bestandsdokumentation ist ohne weitere Vergütung entsprechend den besonderen Vertragsbedingen EFB 214H, 10.2.4 unter Berücksichtigung der nachfolgenden Punkte durch den AN zu erstellen.

6.2  Anforderung Nachweise

Grundsätzlich dürfen nur bauaufsichtlich zugelassene Systeme und Materialien verwendet werden.

Systeme und Materialien, die nicht über diesen Nachweis verfügen, müssen einen vergleichbaren Nachweis vorweisen. Darin muss ein dafür zugelassenes Institut bestätigen, dass das angebotene System und die zugehörige Systembeschreibung der angebotenen Konstruktion geprüft und freigegeben ist.

Die vor Abnahme des Gewerkes zu übergebenden Bestandspläne sind stets in der endgültigen Fassung unter Berücksichtigung aller Korrektureinträge bzw. gemäß der tatsächlich ausgeführten Leistung zu erbringen und 3-fach in Papierform und digital als pdf-Format zu mit folgenden inhaltlichen Anforderungen zu übergeben

Inhaltsverzeichnis
Fachunternehmerbescheinigung
Fachbauleitererklärung
Nachunternehmerliste mit Telefonnummer und Ansprechpartner

Hersteller / Produktunterlagen mit Auflistung der eingebauten Materialien und Anschriften der Hersteller, mit Datenblättern, Prospekten
Beschreibung der Materialbearbeitung und Angaben über die Nachlieferung
des verwendeten Materials

Abnahmeprotokolle, Zulassungsbescheide, Bescheinigungen und Nachweise, wie Konformitätsbescheinigungen, gutachterliche Stellungnahmen, statische Nachweise, schalltechnische Nachweise

Bedienungs- und Betriebsbeschreibung, ggf. Einweisungsprotokolle
Pflege- und Wartungsanweisungen

Werk- u. Montagepläne Papier und Datenträger (.dwg/.pdf)

6.3  Gliederung der Bestandsdokumentation

Anforderung an Form und Gliederung nach Vorgabe des AG gemäß nachstehender Aufstellung wie folgt:

00  Register

01.01  Pläne / Ausführung
01.03  Baugruppen
01.04  Produkte / Komponenten
01.05  Prüfungen / Abnahmen
01.06  Gewährleistung / Garantie

### 1 Bauvorbereitung Planungsleistungen

#### 1.1 Vorbereitende Massnahmen

**1.1.1 Untergrund reinigen, horizontal/vertikal**
Reinigen Bodenflächen und aufgehende Bauteile bzw. Wände aus Stahlbeton von grober Verschmutzung sowie haftungsmindernden Schichten vor weiteren Arbeitsschritten.

Absaugen, entgraten, Rödeldrähte entfernen einschl. Beseitigung und Entsorgung des anfallenden Schutts, alle Geschossebenen.
Menge: 2783,000 m2

**1.1.2 Entfernen Abdeckungen, max. bis 0,5m2**
Provisorische durchsturzsichere Abdeckung und Abdichtung von Öffnungen,
vor Ausführung der Estricharbeiten, bestehend aus Schweißbahnen und
Holzwerkstoffplatten einschl. Unterkonstruktionen,
abbauen und fachgerecht entsorgen, Einzelgrößen max.0,5 m2

Abrechnung gegen Einzelnachweis des AN nach Stück
Menge: 46,000 St

#### 1.2 Planungsleistungen, Nachweise

**1.2.1 Montage- und Bauablaufplan**
Erstellen eines Montage- und Bauablaufsplan mit folgenden Angaben:

Fugenplanung mit Prüfumlauf
Aufstellort der Misch- / Transporteinrichtungen,
Anlieferzeiten und Termine,
Einbauabfolge, Montagezeiten und -termine

Montagepersonal, Hilfsmaßnahmen und Hebezeuge für sämtliche beschriebene Leistungen und Einbausituationen.

Bei Änderungen der Vertragsfristen oder bei erheblichen Abweichungen von sonstigen Festlegungen ist die Bauleitung unverzüglich zu informieren.
Menge: 1,000 psch

**1.2.2 Verlegepläne, Fugenpläne**
Erstellen von Verlegeplänen für die nachfolgend beschriebenen Estrichflächen einschl. Eintragung der verschiedenen Aufbauhöhen für Dämmungen und
Estriche sowie Fugen, Einbauteile etc.

Mit Höhennivellement der Rohdecke, Messpunktraster </= 2,0m,
Aufmaß mittels Lasertechnik

Es ist ein Soll-/Ist-Vergleich der Deckenhöhen zu führen und in die Pläne einzutragen, evtl. Mehr- / Minderdicken der Bodenaufbauten müssen ersichtlich sein.

Die Pläne sind rechtzeitig vor Ausführungsbeginn den Architekten und der Objektüberwachung zur Prüfung und Freigabe vorzulegen.
Menge: 1,000 psch

**1.2.3 Dokumentationsunterlagen**
Pauschalpreis für alle Leistungen im Rahmen der Erstellung der Bestandsdokumentation gem. vorstehendem Hinweistext.
Die Dokumentationsunterlagen müssen hierarchisch strukturiert sein, eine
Gesamtübersicht ist in tabellarischer Form ist beizufügen.

Alle Dokumentationsunterlagen sind dem AG dreifach zu übergeben,
in Papier 2-fach und auf Datenträger (.dwg/.plt,pdf) 1-fach
Menge: 1,000 psch

### 2 Abdichtungsarbeiten

#### 2.1 Abdichtung Boden UG

**2.1.1 Messung Restfeuchte**
Überprüfung und Messung der Untergrundrestfeuchte vor Ausfühng  von Abdichtungsarbeiten in Absprache und im Beisein der Bauleitung,
einschl. Probebohrung bis 50 mm Durchmesser

Die Ergebnisse sind zu protokollieren, die Protokolle sind der Objektüberwachung zu übergeben.

Bei Feuchtigkeitswerten >4% sind weitergehende Maßnahmen mit der Objektüberwachung abzustimmen, Abrechnungseinheit ist 1 Messung
Menge: 50,000 St

**2.1.2 Untergrund trocknen**
Trocknen Untergrund auf Flächen, die eine zu hohe Restfeuchte aufweisen,
mit dem Brenner abtrocknen, Ausführung in Absprache und auf Anordnung
der Objektüberwachung
Menge: 5,000 h

**2.1.3 Schleifen, Reinigen WU-Betonbodenplatten, hor./vert.**
Schleifen der Bodenflächen aus Stahlbeton mit Diamantschleifpads, Schleifkörnung je nach Bodenoberfläche 100 oder 200 zum Entfernen von gröberen oberflächlichen Verunreinigungen, Ausblühungen und leichten Rautiefen zur Vorbereitung für Aufbringen Abdichtung

Randbereiche und aufgehende Wände sind maschinell von Hand nachzubearbeiten, Boden mit Industriestaubsauger absaugen und anschließend Feinreinigung
Menge: 600,000 m2

**2.1.4 Fehlstellen egalisieren, schliessen**
Schließen von Löchern, Ausbrüchen und Fehlstellen in Betonoberflächen nach Vorbehandlung des Untergrundes mit einem Epoxidharzmörtel, hergestellt aus Quarzsand und lösemittelfreiem Epoxidharz der nachfolgenden beschriebenen Grundierung, Kleinflächen bis 1,0 m2,

Abrechnung entsprechend dem verbrauchten Epoxidharzmörtel, die Lohnkosten sind in den Einheitspreis einzurechnen.
Menge: 20,000 kg

**2.1.5 Schliessen von Fugen und Rissen**
Kraftschlüssiges Schließen von Schwindfugen / Arbeitsfugen und Rissen
nach Untergrundvorbereitung mit einem  lösemittelfreien 2-K-Epoxidharz,
oberflächenbündig verspachteln und anschließend mit geeignetem Quarzsand im Überschuss abstreuen, Untergrund waagrecht

Abrechnung nach m ursprünglicher Risslänge
Menge: 20,000 m

**2.1.6 Haftzugprüfungen Stb**
Überprüfung Untergrund aus Stahlbeton einschl. Haftzugsfestigkeit mittels
Haftzugsmessgerät nach DAfStb-Richtlinie Schutz und Instandsetzung von
Betonbauteilen ( RiLi-SIB, 2001) im Beisein der Objektüberwachung
Die Ergebnisse (Prüfstelle, Werte, Trennfall) sind zu protokollieren, die Protokolle sind der Objektüberwachung zu übergeben.

Abrechnungseinheit ist 1 Messung.
Ein Haftzugswert von mind. 1,5 N/mm2 ist einzuhalten.
Menge: 10,000 St

**2.1.7 Abdichtung Bodenplatte, 1-lagig, PBD**
Abdichtung von Betonbodenplatten C30/37, gegen aufsteigende Feuchte nach
DIN 18195-4 mit einer kaltselbstklebenden Abdichtungsbahn aus Polymerbitumen mit Glasvlies- und Aluminiumeinlage, beidseitig mit PE beschichtet,
radondicht, emissionsarm, (geprüft nach AgBB),
mechanisch hoch beanspruchbar,
1-lagig,
mit den jeweiligen abziehbaren Nahtstreifen, Nähte und Stöße verklebt.
Bahn bauaufsichtlich zugelassen, mit Prüfzeugnis und CE -Kennzeichnung
geeignet für flächigen Untergrund aus Beton, Dicke bis 1,0 mm,

Wasserdampfdurchlässigkeit (sd-wert) DIN 1931 >/= 1500m

Abdichtungsbahnen nach Vorgaben des Herstellers auf vorbereitetem Untergrund mit 10 cm Überlappung an Klebenaht der Längsstreifen verlegen,
Kopfstösse nach Abziehen des Folienstreifens verkleben und mit Anschlussstreifen abdichten, mit Andrückrolle fachgerecht verlegen.Querstöße versetzt anordnen. Kopfstöße mit systemkonformen Anschlusstreifen abdichten.

Leitfabrikat KatjaSprint oder gleichwertig

Ausführung:  Einbau einlagig in Räumen UG

Plancode:  6-ARC-UE-XX-U1-0030-00-F
Menge: 770,000 m2

**2.1.8 Anschluss an aufgehende Bauteile, H 150mm**
Herstellen von luftdichten Anschlüssen an aufgehende Bauteile mit selbstklebenden Anschlussstreifen aus Polymerbitumen,
Anschlusshöhe 150 mm an aufgehenden Bauteilen wie Stb-Sockel, Stahlwinkel- und Unterkonstruktionen, inkl. des fachgerechten Anschlusses
der vorab verlegten Abdichtungsbahnen unter Wänden.
Menge: 480,000 m

**2.1.9 Anschluss an bestehende Abdichtung**
Anschluss der vorbeschriebenen Abdichtung an
bestehende Abdichtung unter Mauerwerkswänden und unter Trockenbauwänden, Überlappung und Nahtverschweißung gem. Vorgaben des Bahnenherstellers.
Menge: 350,000 m

**2.1.10 Eckausbildung Abdichtung, H 150mm**
Eckausbildungen (Innenecken- und Außenecken) zuvor beschriebenem Hochzug Abdichtung an aufgehende Bauteile, H 150 mm
Menge: 200,000 St

### 3 Estricharbeiten

#### 3.1 Untergeschoss FBE 01.01 (mit FBH)

**3.1.1 Wärmedämmung EPS 035, 30mm**
Wärmedämmschicht für Fußboden, als druckbelastbarer Höhenausgleich,
aus expandiertem Polystyrol DIN EN 13163, als Platte,
Dicke 30 mm,
Bemessungswert der Wärmeleitfähigkeit max. 0,035 W/(mK),
Baustoffklasse DIN EN 13501-1:E,
Anwendungsgebiet DEO nach DIN 4108-10,
Belastbar bis p </= 5 kN/m2,
nach Herstellervorschriften verlegen und fixieren.

Ausführung:  Untergeschoss FBE 01.01

Plancode:  6-ARC_UE-XX-U1-0030-00-F
Menge: 210,000 m2

**3.1.2 Randdämmstreifen MiWo D10mm H 180mm**
Randdämmstreifen aus Mineralwolle MW DIN EN 13162,
Baustoffklasse A1, nicht brennbar, Schmelzpunkt >1000°,Dicke 10 mm,
Höhe ca. 150 mm, mit Folienlasche, selbstklebend,
für Estrich auf Dämmschicht, Zementestrich.

mind. 20 mm über OKF FB, einschl. aller Anarbeiten an Rohrdurchführungen, Elektranten etc., Höhe bis 180 mm, Dicke 8 - 10 mm
Menge: 130,000 m

**3.1.3 Randdämmstreifen PE-Schaum D 10mm H 180mm**
Randdämmstreifen aus PE-Schaum, Dicke 10 mm,
Höhe ca. 150 mm, mit Folienlasche, selbstklebend,
für Estrich auf Dämmschicht, Zementestrich.

mind. 20 mm über OKF FB, einschl. aller Anarbeiten an Rohrdurchführungen, Elektranten etc., Höhe bis 180 mm, Dicke 8 - 10 mm
Menge: 125,000 m

**3.1.4 Heiz Zementestrich 5kN/m2 CT-C35-F5-S80-H60, mit FBH**
Heizestrich DIN 18560-2 als Zementestrich CT, mit Grenzwerten für Ebenheitsabweichungen mit erhöhten Ebenheitsanforderungen DIN 18202 Ausgabe 2013-04 Tabelle 3 Zeile 4, als Estrich auf Dämmschicht, lotrechte Nutzlasten (Einzellasten bis 4 kN, Flächenlasten bis 5 kN/m2), Druckfestigkeitsklasse C35 DIN EN 13813, Biegezugfestigkeitsklasse F5 DIN EN 13813, Bauart A, Heizrohrdurchmesser 20 mm, Estrichnenndicke 80 mm,
inkl. Herstellung einer geeigneten Oberfläche zur Aufnahme Linoleum-Bodenbelägen.

Ausführung:  Untergeschoss FBE 01.01

Plancode:  6-ARC_UE-XX-U1-0030-00-F
Menge: 210,000 m2

**3.1.5 Mehrdicke Zementestrich D 1mm**
Mehrdicke der vorbeschr. Zementestrichs, je 1 mm Schichtdicke/m2, Ausführung gegen Nachweis auf Anordnung des AG.

Der angegebene Preis wird auch bei eventuellen Minderdicken zum Abzug gebracht.
Menge: 300,000 m2

**3.1.6 Meßstellenmarkierung Heizestrich**
Ausweisen und markieren von Feuchtigkeitsmeßstellen bei Heizestrichen.
Mind. 1 pro Raum, in größeren Räumen mind. 2.
Menge: 10,000 St

**3.1.7 Trennfuge Brandschutzanforderung**
Herstellen Estrich-Trennfugen im Bereich von Türen mit Rauschschutz- und Brandschutzanforderungen. Estrichtrennung durchgehend durch alle Dämmschichten bis auf OK Abdichtung STB-Bodenplatte, Dämmung Mineralwolle, Abdichtung mit PE-Folie zum Schutz vor Feuchtigkeit,
Kennzeichnung gem. Planung.

Ausführung:  Untergeschoss FBE 01.01

Plancode:  6-ARC_UE-XX-U1-0030-00-F
  6-ARC_BO-XX-XX-4102-00-F
Menge: 20,000 m

**3.1.8 Trennfuge Türblatt**
Herstellen Estrich-Trennfugen im Bereich von Raumtüren durch Einbau von Trennprofilen in Einzellängen gemäß Türbreiten ca 0,885-1,26m.
Das Profil ist mit geeignetem Hilfmitteln auf die benötigte Höhe zu fixieren. Zur Querkraftverdübelung sind Estrichdübel nach Herstellerangabe zu verwenden und fachgerecht einzubauen.
Material: verzinktes Stahlblech und PE-Schaum
Dicke PE-Schaum ca 10mm
Kennzeichnung gem. Planung.

Ausführung:  Untergeschoss FBE 01.01

Plancode:  6-ARC_UE-XX-U1-0030-00-F
  6-ARC_BO-XX-XX-4100-00-F
Menge: 45,000 m

**3.1.9 Bewegungsfuge herstellen Heizestrich**
Bewegungsfuge herstellen, mit Dämmstreifen, in Heizestrich,
einschl. Ausschneiden der Rohrdurchgänge für Heizrohre,
Höhe des Dämmstreifens 100 mm, Dicke 10 mm.

Ausführung nach Erfordernis und Abstimmung mit der Bauleitung und der ausführenden Heizungsbaufirma.

Ausführung:  Untergeschoss FBE 01.01

Plancode:  6-ARC_UE-XX-U1-0030-00-F
Menge: 10,000 m

**3.1.10 Bewegungsfuge herstellen Heizestrich, verdübelt**
Bewegungsfuge herstellen, mit Dämmstreifen, in Heizestrich,
einschl. Ausschneiden der Rohrdurchgänge für Heizrohre,
Höhe des Dämmstreifens 100 mm, Dicke 10 mm,
einschl. Querkraftverdübelung.

Ausführung nach Erfordernis und Abstimmung mit der Bauleitung und der ausführenden Heizungsbaufirma.

Ausführung:  Untergeschoss FBE 01.01

Plancode:  6-ARC_UE-XX-U1-0030-00-F
Menge: 10,000 m

**3.1.11 Abstellung Estrich Feststehende Glasteile**
Herstellung von Estrichaussparungen/Abstellungen im Bereich von feststehenden Glasteilen innerhalb Türelementen, durch Einbau von Abstellwinkel für Bodenaufbau,
einschl. Befestigungsanker.
einschl. Randdämmstreifen PE-Schaum, Dicke PE-Schaum ca 10mm,
Aufbauhöhe: bis 150 mm
Winkelgröße: 60/150 mm
Material: Edelstahl, V2 A,
Materialdicke 2,5-3,0 mm,
obere Kanten leicht gefast,
inkl. Montage auf dem Rohboden,
mit Dübeln und Schrauben aus Edelstahl.

Ausführung:  Untergeschoss FBE 01.01

Plancode:  6-ARC_BO-XX-XX-4100-00-F
Menge: 11,000 m

**3.1.12 Anarbeiten Estrich an Feststehende Glasteile**
Zementestrich CT-C35-F5 einschichtig, als Verbundestrich in Kleinfläche
verlegt gemäß DIN 18 560,
Estrichergänzung zum Schliessen des Anschlusses vom bauseitigen Türenelement-Hersteller. Arbeit erfolgt erst nach Einbau des Türrahmens.

Estrich anarbeiten an angrenzende Bauteile Türleibungen, Bestandsboden
und Dehnfugenprofil,
inkl. Randdämmstreifen aus Mineralwolle und Verfugung
Überstand von 20mm

Ausführung:  Untergeschoss FBE 01.01

Plancode:  6-ARC_BO-XX-XX-4100-00-F
Menge: 11,000 m

#### 3.2 Untergeschoss FBE 01.02 (mit FBH)

**3.2.1 Wärmedämmung EPS 035, 15mm**
Wärmedämmschicht für Fußboden, als druckbelastbarer Höhenausgleich,
aus expandiertem Polystyrol DIN EN 13163, als Platte,
Dicke 15 mm,
Bemessungswert der Wärmeleitfähigkeit max. 0,035 W/(mK),
Baustoffklasse DIN EN 13501-1:E,
Anwendungsgebiet DEO nach DIN 4108-10,
Belastbar bis p </= 5 kN/m2,
nach Herstellervorschriften verlegen und fixieren.

Ausführung:  Untergeschoss FBE 01.02

Plancode:  6-ARC_UE-XX-U1-0030-00-F
Menge: 280,000 m2

**3.2.2 Randdämmstreifen PE-Schaum D 10mm H 180mm**
Randdämmstreifen aus PE-Schaum, Dicke 10 mm,
Höhe ca. 150 mm, mit Folienlasche, selbstklebend,
für Estrich auf Dämmschicht, Zementestrich.

mind. 20 mm über OKF FB, einschl. aller Anarbeiten an Rohrdurchführungen, Elektranten etc., Höhe bis 180 mm, Dicke 8 - 10 mm
Menge: 370,000 m

**3.2.3 Heiz Zementestrich 5kN/m2 CT-C35-F5-S85-H65, mit FBH**
Heizestrich DIN 18560-2 als Zementestrich CT, mit Grenzwerten für Ebenheitsabweichungen mit erhöhten Ebenheitsanforderungen DIN 18202 Ausgabe 2013-04 Tabelle 3 Zeile 4, als Estrich auf Dämmschicht, lotrechte Nutzlasten (Einzellasten bis 4 kN, Flächenlasten bis 5 kN/m2), Druckfestigkeitsklasse C35 DIN EN 13813, Biegezugfestigkeitsklasse F5 DIN EN 13813, Bauart A, Heizrohrdurchmesser 20 mm, Estrichnenndicke 85 mm,
inkl. Herstellung einer geeigneten Oberfläche zur Aufnahme Fliesen-Bodenbelägen.

Ausführung:  Untergeschoss FBE 01.02

Plancode:  6-ARC_UE-XX-U1-0030-00-F
Menge: 280,000 m2

**3.2.4 Mehrdicke Zementestrich D 1mm**
Mehrdicke der vorbeschr. Zementestrichs, je 1 mm Schichtdicke/m2, Ausführung gegen Nachweis auf Anordnung des AG.

Der angegebene Preis wird auch bei eventuellen Minderdicken zum Abzug gebracht.
Menge: 30,000 m2

**3.2.5 Meßstellenmarkierung Heizestrich**
Ausweisen und markieren von Feuchtigkeitsmeßstellen bei Heizestrichen.
Mind. 1 pro Raum, in größeren Räumen mind. 2.
Menge: 10,000 St

**3.2.6 Trennfuge Türblatt**
Herstellen Estrich-Trennfugen im Bereich von Raumtüren durch Einbau von Trennprofilen in Einzellängen gemäß Türbreiten ca 0,885-1,26m.
Das Profil ist mit geeignetem Hilfmitteln auf die benötigte Höhe zu fixieren. Zur Querkraftverdübelung sind Estrichdübel nach Herstellerangabe zu verwenden und fachgerecht einzubauen.
Material: verzinktes Stahlblech und PE-Schaum
Dicke PE-Schaum ca 10mm
Kennzeichnung gem. Planung.

Ausführung:  Untergeschoss FBE 01.02

Plancode:  6-ARC_UE-XX-U1-0030-00-F
  6-ARC_BO-XX-XX-4100-00-F
Menge: 10,000 m

**3.2.7 Bewegungsfuge herstellen Heizestrich**
Bewegungsfuge herstellen, mit Dämmstreifen, in Heizestrich,
einschl. Ausschneiden der Rohrdurchgänge für Heizrohre,
Höhe des Dämmstreifens 100 mm, Dicke 10 mm.

Ausführung nach Erfordernis und Abstimmung mit der Bauleitung und der ausführenden Heizungsbaufirma.

Ausführung:  Untergeschoss FBE 01.02

Plancode:  6-ARC_UE-XX-U1-0030-00-F
Menge: 10,000 m

**3.2.8 Bewegungsfuge herstellen Heizestrich, verdübelt**
Bewegungsfuge herstellen, mit Dämmstreifen, in Heizestrich,
einschl. Ausschneiden der Rohrdurchgänge für Heizrohre,
Höhe des Dämmstreifens 100 mm, Dicke 10 mm,
einschl. Querkraftverdübelung.

Ausführung nach Erfordernis und Abstimmung mit der Bauleitung und der ausführenden Heizungsbaufirma.

Ausführung:  Untergeschoss FBE 01.02

Plancode:  6-ARC_UE-XX-U1-0030-00-F
Menge: 10,000 m

**3.2.9 Zulage Estrich im Gefälle 2%**
Zulageposition für das Herstellen der Estrichflächen im Gefälle 2% in Waschräumen Bereich Duschen,  gem. Planung.

Ausführung:  Untergeschoss FBE 01.02

Plancode:  6-ARC_UE-XX-U1-0030-00-F
Menge: 30,000 m2

**3.2.10 Aussparungen herstellen Duschen**
runde Aussparungen herstellen in vorbeschr. Estrichlage im Bereich Waschraum/ Duschen gem. Planung.

Größe der Aussparung über 148 x 148 mm.

Ausführung:  Untergeschoss FBE 01.02

Plancode:  6-ARC_UE-XX-U1-0030-00-F
Menge: 6,000 St

**3.2.11 Aussparungen herstellen Bodenrevisionsöffnung HLS**
rechteckige Aussparungen herstellen in vorbeschr. Estrichlage im Bereich Umkleideraum 3,  gem. Planung.

Ausführung:  Untergeschoss FBE 01.02

Plancode:  6-ARC_UE-XX-U1-0030-00-F
Menge: 2,000 St

**3.2.12 Estrichabstellung Bereich Duschen**
Abstellen des Estrichs im Bereich der Duschen,
Abstellung nach Wahl des AN (Kantholz o.ä.),
einschl. Befestigung auf dem Rohboden und Demontage
Aufbauhöhe: bis 150 mm

Ausführung:  Untergeschoss FBE 01.02
Räume: EU 18, EU 09a/b/c

Plancode:  6-ARC_UE-XX-U1-0030-00-F
Menge: 10,000 m

#### 3.3 Untergeschoss FBE 01.03 (mit FBH) Treppenhäuser

**3.3.1 Wärmedämmung EPS 035, 25mm**
Wärmedämmschicht für Fußboden, als druckbelastbarer Höhenausgleich,
aus expandiertem Polystyrol DIN EN 13163, als Platte,
Dicke 25 mm,
Bemessungswert der Wärmeleitfähigkeit max. 0,035 W/(mK),
Baustoffklasse DIN EN 13501-1:E,
Anwendungsgebiet DEO nach DIN 4108-10,
Belastbar bis p </= 5 kN/m2,
nach Herstellervorschriften verlegen und fixieren.

Ausführung:  Untergeschoss FBE 01.03

Plancode:  6-ARC_UE-XX-U1-0030-00-F
Menge: 45,000 m2

**3.3.2 Randdämmstreifen MiWo D10mm H 180mm**
Randdämmstreifen aus Mineralwolle MW DIN EN 13162,
Baustoffklasse A1, nicht brennbar, Schmelzpunkt >1000°,Dicke 10 mm,
Höhe ca. 150 mm, mit Folienlasche, selbstklebend,
für Estrich auf Dämmschicht, Zementestrich.

mind. 20 mm über OKF FB, einschl. aller Anarbeiten an Rohrdurchführungen, Elektranten etc., Höhe bis 180 mm, Dicke 8 - 10 mm
Menge: 47,000 m

**3.3.3 Heiz Zementestrich 5kN/m2 CT-C35-F5-S85-H65, mit FBH**
Heizestrich DIN 18560-2 als Zementestrich CT, mit Grenzwerten für Ebenheitsabweichungen mit erhöhten Ebenheitsanforderungen DIN 18202 Ausgabe 2013-04 Tabelle 3 Zeile 4, als Estrich auf Dämmschicht, lotrechte Nutzlasten (Einzellasten bis 4 kN, Flächenlasten bis 5 kN/m2), Druckfestigkeitsklasse C35 DIN EN 13813, Biegezugfestigkeitsklasse F5 DIN EN 13813, Bauart A, Heizrohrdurchmesser 20 mm, Estrichnenndicke 85 mm,
inkl. Herstellung einer geeigneten Oberfläche zur Aufnahme mineralischer Oberflächenbeschichtung.

Ausführung:  Untergeschoss FBE 01.03

Plancode:  6-ARC_UE-XX-U1-0030-00-F
Menge: 45,000 m2

**3.3.4 Mehrdicke Zementestrich D 1mm**
Mehrdicke der vorbeschr. Zementestrichs, je 1 mm Schichtdicke/m2, Ausführung gegen Nachweis auf Anordnung des AG.

Der angegebene Preis wird auch bei eventuellen Minderdicken zum Abzug gebracht.
Menge: 5,000 m2

**3.3.5 Meßstellenmarkierung Heizestrich**
Ausweisen und markieren von Feuchtigkeitsmeßstellen bei Heizestrichen.
Mind. 1 pro Raum, in größeren Räumen mind. 2.
Menge: 2,000 St

**3.3.6 Trennfuge Brandschutzanforderung**
Herstellen Estrich-Trennfugen im Bereich von Türen mit Rauschschutz- und Brandschutzanforderungen. Estrichtrennung durchgehend durch alle Dämmschichten bis auf OK Abdichtung STB-Bodenplatte, Dämmung Mineralwolle, Abdichtung mit PE-Folie zum Schutz vor Feuchtigkeit,
Kennzeichnung gem. Planung.

Ausführung:  Untergeschoss FBE 01.03

Plancode:  6-ARC_UE-XX-U1-0030-00-F
  6-ARC_BO-XX-XX-4101-00-F
  6-ARC_BO-XX-XX-4102-00-F
Menge: 2,000 m

*Hinweis: Oberflächenbeschichtung Treppenhäuser*

**3.3.7 Untergrundvorbereitung**
Untergrund zur Beschichtung vorbereiten mittels Kugelstrahlen oder Diamantschlieftechnik vollflächig bearbeiten. Reinigung von Zementschlämme, losen Teilen und Stäube durch Industriestaubsauger restlos absaugen.
Menge: 45,000 m2

**3.3.8 Riss- und Fugensanierung**
vorhandene Haarrisse und Scheinfugen im Estrich fachgerecht aufweiten und reinigen. Kraftschlüssiges Vergießen mit 2-komponentigem Epoxidharz (Gießharz) und Einlegen von Wellenverbindern. Überschüssiges Harz im frischen Zustand mit Quarzsand absanden.

Ausführung nach Erfordernis und Abstimmung mit der Bauleitung und der ausführenden Heizungsbaufirma.
Menge: 5,000 m

**3.3.9 Grundierung und Haftbrücke**
Liefern und Aufbringen einer systemkonformen, porenfüllenden Grundierung auf Epoxidharzbasis. Vollflächiges, sattes Einstreuen der frischen Grundierung mit feuergetrocknetem Quarzsand (Körnung ca. 0,4-0,5mm) zur Herstellung einer mechanischen Haftbrücke. Nach Aushärtung nicht gebundenen Quarzsand restlos abkehren und absaugen.
Menge: 45,000 m2

**3.3.10 Mineralische Beschichtung**
liefern und fachgerechtes Aufbringen einer zementären, kunststoffmodifizierten, selbstverlaufenden Design-Nivelliermasse. Pumpen oder Gießen, Verteilung mit Rakel und anschliessendes Entlüften mit der Stachelwalze. Nennschichtdiche exakt 5mm im Mittel einhalten. Fugenlose, mineralische Sichtfläche (Farbton nach Wahl des Bauherrn/ RAL).
Menge: 45,000 m2

**3.3.11 Oberflächenschleifen Feinschliff**
nach vollständiger Erhärtung der mineralischen Beschichtung die Oberfläche trocken anschleifen. Entfernen von Sinterschichten, Glätten von Kellenschlägen und Vorbereitung für die Versiegelung. Vollständiges, staubfreies Absaugen der Schleifrückstände.
Menge: 45,000 m2

**3.3.12 Imprägnierung/ Porenverschluss**
Liefern und Aufbringen eines systemkonformen, tiefenwirksamen Porenverschlusses/ Imprägnierung zur Reduzierung der Saugfähigkeit. Gleichmäßiger Auftrag ohne Pfützenbildung im Kreuzgang.
Menge: 45,000 m2

**3.3.13 Polyurethan-Sichtversiegelung**
Liefern und Aufbringen einer 2-komponentigen, transparenten, lösemittelfreien Polyurethan-Versiegelung (PU-Siegel). UV-beständig, kratzfest und chemikalienbeständig. Matt oder seidenglänzend nach Vorgabe des Architekten, zweimaliger Auftrag mittels Mikrofaserwalze.
Menge: 45,000 m2

#### 3.4 Untergeschoss FBE 02.01

**3.4.1 Wärmedämmung EPS 035, 45mm**
Wärmedämmschicht für Fußboden, als druckbelastbarer Höhenausgleich,
aus expandiertem Polystyrol DIN EN 13163, als Platte,
Dicke 45 mm,
Bemessungswert der Wärmeleitfähigkeit max. 0,035 W/(mK),
Baustoffklasse DIN EN 13501-1:E,
Anwendungsgebiet DEO nach DIN 4108-10,
Belastbar bis p </= 5 kN/m2,
nach Herstellervorschriften verlegen und fixieren.

Ausführung:  Untergeschoss FBE 02.01

Plancode:  6-ARC_UE-XX-U1-0030-00-F
Menge: 185,000 m2

**3.4.2 Trittschalldämmung EPS, 30mm**
Trittschalldämmung für Fußboden, hohe Druckbelastbarkeit,
aus expandiertem Polystyrol DIN EN 13163, als Platte,
Nenndicke 30-2 mm,
Bemessungswert der Wärmeleitfähigkeit max. 0,035 W/(mK),
Baustoffklasse DIN EN 13501-1:E,
Anwendungsgebiet DES nach DIN 4108-10,
Belastbar bis p </= 5 kN/m2,
Dynamische Steifigkeit s' </= 20 MN/m3,
nach Herstellervorschriften verlegen und fixieren.

Ausführung:  Untergeschoss FBE 02.01

Plancode:  6-ARC_UE-XX-U1-0030-00-F
Menge: 185,000 m2

**3.4.3 Trennlage, PE-Folie, 2-lagig, d 0,2mm, auf TSD**
Trennschicht aus PE-Folie, 2-lagig, Dicke 0,2 mm, Stöße mind. 10 cm überlappend, auf  TSD als Unterlage für bauseits zu verlegenden Heizelemente
inkl. vorschriftsmäßigem Anarbeiten und Hochzug an aufgehenden Bauteilen

Ausführung:  Untergeschoss FBE 02.01

Plancode:  6-ARC_UE-XX-U1-0030-00-F
Menge: 185,000 m2

**3.4.4 Randdämmstreifen PE-Schaum D 10mm H 180mm**
Randdämmstreifen aus PE-Schaum, Dicke 10 mm,
Höhe ca. 150 mm, mit Folienlasche, selbstklebend,
für Estrich auf Dämmschicht, Zementestrich.

mind. 20 mm über OKF FB, einschl. aller Anarbeiten an Rohrdurchführungen, Elektranten etc., Höhe bis 180 mm, Dicke 8 - 10 mm
Menge: 110,000 m

**3.4.5 Zementestrich 5kN/m2 CT-C35-F5-S65**
Estrich DIN 18560-2 als Zementestrich CT, mit Grenzwerten für Ebenheitsabweichungen mit erhöhten Ebenheitsanforderungen DIN 18202 Ausgabe 2013-04 Tabelle 3 Zeile 4, als Estrich auf Dämmschicht, lotrechte Nutzlasten (Einzellasten bis 4 kN, Flächenlasten bis 5 kN/m2), Druckfestigkeitsklasse C35 DIN EN 13813, Biegezugfestigkeitsklasse F5 DIN EN 13813, Bauart A,  Estrichnenndicke 65 mm,
inkl. Herstellung einer geeigneten Oberfläche zur Aufnahme Linoleum-Bodenbelägen.

Ausführung:  Untergeschoss FBE 02.01

Plancode:  6-ARC_UE-XX-U1-0030-00-F
Menge: 185,000 m2

**3.4.6 Mehrdicke Zementestrich D 1mm**
Mehrdicke der vorbeschr. Zementestrichs, je 1 mm Schichtdicke/m2, Ausführung gegen Nachweis auf Anordnung des AG.

Der angegebene Preis wird auch bei eventuellen Minderdicken zum Abzug gebracht.
Menge: 15,000 m2

**3.4.7 Meßstellenmarkierung Heizestrich**
Ausweisen und markieren von Feuchtigkeitsmeßstellen bei Heizestrichen.
Mind. 1 pro Raum, in größeren Räumen mind. 2.
Menge: 5,000 St

**3.4.8 Bewegungsfuge herstellen Estrich**
Bewegungsfuge herstellen, mit Dämmstreifen, in Estrich,
Höhe des Dämmstreifens 100 mm, Dicke 10 mm.

Ausführung nach Erfordernis und Abstimmung mit der Bauleitung

Ausführung:  Untergeschoss FBE 01.02

Plancode:  6-ARC_UE-XX-U1-0030-00-F
Menge: 15,000 m

**3.4.9 Bewegungsfuge herstellen Estrich, verdübelt**
Bewegungsfuge herstellen, mit Dämmstreifen, in Estrich,
Höhe des Dämmstreifens 100 mm, Dicke 10 mm,
einschl. Querkraftverdübelung.

Ausführung nach Erfordernis und Abstimmung mit der Bauleitung

Ausführung:  Untergeschoss FBE 01.02

Plancode:  6-ARC_UE-XX-U1-0030-00-F
Menge: 15,000 m

**3.4.10 Bewegungsfugenprofil Stahl niro H 150mm**
Bewegungsfugenprofil für Estrich, aus nichtrostendem Stahl, Bodenaufbauhöhe 150 mm, Ausführung im 1. Untergeschoss,

als zweiteiliges Vollprofil für schwere Lasten, mit Edelstahlflachstreifen als Abdeckung, durchgehende Ankerschiene 60mm Höhe, Ansichtsbreite 28mm,
(Leitprodukt ASM Profile)
Menge: 15,000 m

#### 3.5 Untergeschoss FBE 02.02

**3.5.1 Wärmedämmung EPS 035, 35mm**
Wärmedämmschicht für Fußboden, als druckbelastbarer Höhenausgleich,
aus expandiertem Polystyrol DIN EN 13163, als Platte,
Dicke 35 mm,
Bemessungswert der Wärmeleitfähigkeit max. 0,035 W/(mK),
Baustoffklasse DIN EN 13501-1:E,
Anwendungsgebiet DEO nach DIN 4108-10,
Belastbar bis p </= 5 kN/m2,
nach Herstellervorschriften verlegen und fixieren.

Ausführung:  Untergeschoss FBE 02.02

Plancode:  6-ARC_UE-XX-U1-0030-00-F
Menge: 5,000 m2

**3.5.2 Trittschalldämmung EPS, 30mm**
Trittschalldämmung für Fußboden, hohe Druckbelastbarkeit,
aus expandiertem Polystyrol DIN EN 13163, als Platte,
Nenndicke 30-2 mm,
Bemessungswert der Wärmeleitfähigkeit max. 0,035 W/(mK),
Baustoffklasse DIN EN 13501-1:E,
Anwendungsgebiet DES nach DIN 4108-10,
Belastbar bis p </= 5 kN/m2,
Dynamische Steifigkeit s' </= 20 MN/m3,
nach Herstellervorschriften verlegen und fixieren.

Ausführung:  Untergeschoss FBE 02.02

Plancode:  6-ARC_UE-XX-U1-0030-00-F
Menge: 5,000 m2

**3.5.3 Trennlage, PE-Folie, 2-lagig, d 0,2mm, auf TSD**
Trennschicht aus PE-Folie, 2-lagig, Dicke 0,2 mm, Stöße mind. 10 cm überlappend, auf  TSD als Unterlage für bauseits zu verlegenden Heizelemente
inkl. vorschriftsmäßigem Anarbeiten und Hochzug an aufgehenden Bauteilen

Ausführung:  Untergeschoss FBE 02.02

Plancode:  6-ARC_UE-XX-U1-0030-00-F
Menge: 5,000 m2

**3.5.4 Randdämmstreifen PE-Schaum D 10mm H 180mm**
Randdämmstreifen aus PE-Schaum, Dicke 10 mm,
Höhe ca. 150 mm, mit Folienlasche, selbstklebend,
für Estrich auf Dämmschicht, Zementestrich.

mind. 20 mm über OKF FB, einschl. aller Anarbeiten an Rohrdurchführungen, Elektranten etc., Höhe bis 180 mm, Dicke 8 - 10 mm
Menge: 9,000 m

**3.5.5 Zementestrich 5kN/m2 CT-C35-F5-S65 im Gefälle 2%**
Estrich DIN 18560-2 als Zementestrich CT, mit Grenzwerten für Ebenheitsabweichungen mit erhöhten Ebenheitsanforderungen DIN 18202 Ausgabe 2013-04 Tabelle 3 Zeile 4, als Estrich auf Dämmschicht, lotrechte Nutzlasten (Einzellasten bis 4 kN, Flächenlasten bis 5 kN/m2), Druckfestigkeitsklasse C35 DIN EN 13813, Biegezugfestigkeitsklasse F5 DIN EN 13813, Bauart A,  Estrichnenndicke 65 mm,
Einbau im Gefälle gem. Planung, Gefälle 2%,
inkl. Herstellung einer geeigneten Oberfläche zur Aufnahme Linoleum-Bodenbelägen.

Ausführung:  Untergeschoss FBE 02.02

Plancode:  6-ARC_UE-XX-U1-0030-00-F
Menge: 5,000 m2

**3.5.6 Meßstellenmarkierung Estrich**
Ausweisen und markieren von Feuchtigkeitsmeßstellen bei Estrichen.
Mind. 1 pro Raum, in größeren Räumen mind. 2.
Menge: 1,000 St

**3.5.7 Trennfuge Türblatt**
Herstellen Estrich-Trennfugen im Bereich von Raumtüren durch Einbau von Trennprofilen in Einzellängen gemäß Türbreiten ca 0,885-1,26m.
Das Profil ist mit geeignetem Hilfmitteln auf die benötigte Höhe zu fixieren. Zur Querkraftverdübelung sind Estrichdübel nach Herstellerangabe zu verwenden und fachgerecht einzubauen.
Material: verzinktes Stahlblech und PE-Schaum
Dicke PE-Schaum ca 10mm
Kennzeichnung gem. Planung.

Ausführung:  Untergeschoss FBE 02.02

Plancode:  6-ARC_UE-XX-U1-0030-00-F
  6-ARC_BO-XX-XX-4100-00-F
Menge: 1,000 m

**3.5.8 Aussparungen herstellen Abfluss**
runde Aussparungen herstellen in vorbeschr. Estrichlage im Bereich Abstellraum/ Reinigungsmaschine, gem. Planung.

Größe der Aussparung über 148 x 148 mm.

Ausführung:  Untergeschoss FBE 02.02

Plancode:  6-ARC_UE-XX-U1-0030-00-F
Menge: 1,000 St

#### 3.6 Untergeschoss FBE 02.03

**3.6.1 Wärmedämmung EPS 035, 50mm**
Wärmedämmschicht für Fußboden, als druckbelastbarer Höhenausgleich,
aus expandiertem Polystyrol DIN EN 13163, als Platte,
Dicke 50 mm,
Bemessungswert der Wärmeleitfähigkeit max. 0,035 W/(mK),
Baustoffklasse DIN EN 13501-1:E,
Anwendungsgebiet DEO nach DIN 4108-10,
Belastbar bis p </= 5 kN/m2,
nach Herstellervorschriften verlegen und fixieren.

Ausführung:  Untergeschoss FBE 02.03

Plancode:  6-ARC_UE-XX-U1-0030-00-F
Menge: 35,000 m2

**3.6.2 Trittschalldämmung EPS, 30mm**
Trittschalldämmung für Fußboden, hohe Druckbelastbarkeit,
aus expandiertem Polystyrol DIN EN 13163, als Platte,
Nenndicke 30-2 mm,
Bemessungswert der Wärmeleitfähigkeit max. 0,035 W/(mK),
Baustoffklasse DIN EN 13501-1:E,
Anwendungsgebiet DES nach DIN 4108-10,
Belastbar bis p </= 5 kN/m2,
Dynamische Steifigkeit s' </= 20 MN/m3,
nach Herstellervorschriften verlegen und fixieren.

Ausführung:  Untergeschoss FBE 02.03

Plancode:  6-ARC_UE-XX-U1-0030-00-F
Menge: 35,000 m2

**3.6.3 Trennlage, PE-Folie, 2-lagig, d 0,2mm, auf TSD**
Trennschicht aus PE-Folie, 2-lagig, Dicke 0,2 mm, Stöße mind. 10 cm überlappend, auf  TSD als Unterlage für bauseits zu verlegenden Heizelemente
inkl. vorschriftsmäßigem Anarbeiten und Hochzug an aufgehenden Bauteilen

Ausführung:  Untergeschoss FBE 02.02

Plancode:  6-ARC_UE-XX-U1-0030-00-F
Menge: 35,000 m2

**3.6.4 Randdämmstreifen PE-Schaum D 10mm H 180mm**
Randdämmstreifen aus PE-Schaum, Dicke 10 mm,
Höhe ca. 150 mm, mit Folienlasche, selbstklebend,
für Estrich auf Dämmschicht, Zementestrich.

mind. 20 mm über OKF FB, einschl. aller Anarbeiten an Rohrdurchführungen, Elektranten etc., Höhe bis 180 mm, Dicke 8 - 10 mm
Menge: 55,000 m

**3.6.5 Zementestrich 5kN/m2 CT-C35-F5-S65**
Estrich DIN 18560-2 als Zementestrich CT, mit Grenzwerten für Ebenheitsabweichungen mit erhöhten Ebenheitsanforderungen DIN 18202 Ausgabe 2013-04 Tabelle 3 Zeile 4, als Estrich auf Dämmschicht, lotrechte Nutzlasten (Einzellasten bis 4 kN, Flächenlasten bis 5 kN/m2), Druckfestigkeitsklasse C35 DIN EN 13813, Biegezugfestigkeitsklasse F5 DIN EN 13813, Bauart A,  Estrichnenndicke 65 mm,
inkl. Herstellung einer geeigneten Oberfläche zur Aufnahme Linoleum-Bodenbelägen.

Ausführung:  Untergeschoss FBE 02.03

Plancode:  6-ARC_UE-XX-U1-0030-00-F
Menge: 35,000 m2

**3.6.6 Meßstellenmarkierung Estrich**
Ausweisen und markieren von Feuchtigkeitsmeßstellen bei Estrichen.
Mind. 1 pro Raum, in größeren Räumen mind. 2.
Menge: 3,000 St

*Hinweis: Oberflächenbeschichtung*

**3.6.7 Untergrundvorbereitung**
Estrich auf Tragfähigkeit, Risse prüfen. Intensives Diamantschliefen der Oberfläche, porenreines Absaugen mit Industriestaubsauger.
Menge: 35,000 m2

**3.6.8 Riss-und Fugensanierung**
Haarrisse und Scheinfugen im Estrich aufweiten und reinigen. Kraftschlüssiges Vergießen mit 2-komponenten-Epoxidharz und Wellenverbindern. Überschüssiges Harz im frischen Zustand bündig abziehen und leicht mit Quarzsand absanden.
Menge: 5,000 m

**3.6.9 Grundierung**
Liefern und Aufbringen einer systemkonformen, filmbildenden Spezialgrundierun aus dünnschichtigem Epoxidharz. Grundierung muss pinhole-frei schliessen, um aufsteigende Luftblasen zu verhindern.
Menge: 35,000 m2

**3.6.10 Mineralische Dünnschicht-Beschichtung 2mm**
Liefern und Aufbringen einer hoch kunststoffmodifizierten, zementären Dünnschicht-Spachtelmasse. Einbau mittels Glättkelle im Handauftrag, Schichtdicke exakt 2mm, Anschliessend Entlüften mit einer feinen Stachelwalze zur homogenen, staubfreien Verlaufsvorbereitung.
Menge: 35,000 m2

**3.6.11 Oberflächen-Feinschliff & Entstaubung**
Nach Erhärtung sehr feiner Zwischenschliff, 120er Korn, um feinste Kellenschläge oder Fusselansätze zu brechen. Extrem gründliche, staubfreie Absaugung als Basis für die Versiegelung.
Menge: 35,000 m2

**3.6.12 Staubbindende Imprägnierung/ Tiefengrund**
Liefern und Auftragen eines systemkonformen Tiefenschutzes. Dienst der endgültigen Bindung von Reststäuben und stellt die gleichmäßige Saugfähigkeit für den Decklack her.
Menge: 35,000 m2

**3.6.13 2-Komponenten_polyurethan-Versiegelung (staubfrei)**
Liefern und Aufbringen einer matten oder seidenglänzenden, transparenten 2-komponenten-PU-Versiegelung. zweimailger, kreuzweiser Auftrag mittels Mikrofaserwalze. Für eine finale, absolut staubfreie, abbriebfeste und leicht zu reinigende Nutzschicht.
Menge: 35,000 m2

#### 3.7 Untergeschoss FBE 02.04

**3.7.1 Wärmedämmung EPS 035, 35mm**
Wärmedämmschicht für Fußboden, als druckbelastbarer Höhenausgleich,
aus expandiertem Polystyrol DIN EN 13163, als Platte,
Dicke 35 mm,
Bemessungswert der Wärmeleitfähigkeit max. 0,035 W/(mK),
Baustoffklasse DIN EN 13501-1:E,
Anwendungsgebiet DEO nach DIN 4108-10,
Belastbar bis p </= 5 kN/m2,
nach Herstellervorschriften verlegen und fixieren.

Ausführung:  Untergeschoss FBE 02.04

Plancode:  6-ARC_UE-XX-U1-0030-00-F
Menge: 20,000 m2

**3.7.2 Trittschalldämmung EPS, 30mm**
Trittschalldämmung für Fußboden, hohe Druckbelastbarkeit,
aus expandiertem Polystyrol DIN EN 13163, als Platte,
Nenndicke 30-2 mm,
Bemessungswert der Wärmeleitfähigkeit max. 0,035 W/(mK),
Baustoffklasse DIN EN 13501-1:E,
Anwendungsgebiet DES nach DIN 4108-10,
Belastbar bis p </= 5 kN/m2,
Dynamische Steifigkeit s' </= 20 MN/m3,
nach Herstellervorschriften verlegen und fixieren.

Ausführung:  Untergeschoss FBE 02.04

Plancode:  6-ARC_UE-XX-U1-0030-00-F
Menge: 20,000 m2

**3.7.3 Trennlage, PE-Folie, 2-lagig, d 0,2mm, auf TSD**
Trennschicht aus PE-Folie, 2-lagig, Dicke 0,2 mm, Stöße mind. 10 cm überlappend, auf  TSD als Unterlage für bauseits zu verlegenden Heizelemente
inkl. vorschriftsmäßigem Anarbeiten und Hochzug an aufgehenden Bauteilen

Ausführung:  Untergeschoss FBE 02.04

Plancode:  6-ARC_UE-XX-U1-0030-00-F
Menge: 20,000 m2

**3.7.4 Randdämmstreifen PE-Schaum D 10mm H 180mm**
Randdämmstreifen aus PE-Schaum, Dicke 10 mm,
Höhe ca. 150 mm, mit Folienlasche, selbstklebend,
für Estrich auf Dämmschicht, Zementestrich.

mind. 20 mm über OKF FB, einschl. aller Anarbeiten an Rohrdurchführungen, Elektranten etc., Höhe bis 180 mm, Dicke 8 - 10 mm
Menge: 22,000 m

**3.7.5 Zementestrich 5kN/m2 CT-C35-F5-S65**
Estrich DIN 18560-2 als Zementestrich CT, mit Grenzwerten für Ebenheitsabweichungen mit erhöhten Ebenheitsanforderungen DIN 18202 Ausgabe 2013-04 Tabelle 3 Zeile 4, als Estrich auf Dämmschicht, lotrechte Nutzlasten (Einzellasten bis 4 kN, Flächenlasten bis 5 kN/m2), Druckfestigkeitsklasse C35 DIN EN 13813, Biegezugfestigkeitsklasse F5 DIN EN 13813, Bauart A,  Estrichnenndicke 65 mm,
inkl. Herstellung einer geeigneten Oberfläche zur Aufnahme Linoleum-Bodenbelägen.

Ausführung:  Untergeschoss FBE 02.04

Plancode:  6-ARC_UE-XX-U1-0030-00-F
Menge: 20,000 m2

**3.7.6 Meßstellenmarkierung Estrich**
Ausweisen und markieren von Feuchtigkeitsmeßstellen bei Estrichen.
Mind. 1 pro Raum, in größeren Räumen mind. 2.
Menge: 1,000 St

**3.7.7 Zulage Estrich im Gefälle 2%**
Zulageposition für das Herstellen der Estrichflächen im Gefälle 2% in Waschräumen Bereich Duschen,  gem. Planung.

Ausführung:  Untergeschoss FBE 02.04

Plancode:  6-ARC_UE-XX-U1-0030-00-F
Menge: 4,000 m2

**3.7.8 Aussparungen herstellen Ablauf Skiraum**
runde Aussparungen herstellen in vorbeschr. Estrichlage im Bereich Bodenablauf Skiraum gem. Planung.

Größe der Aussparung über 148 x 148 mm.

Ausführung:  Untergeschoss FBE 02.04

Plancode:  6-ARC_UE-XX-U1-0030-00-F
Menge: 1,000 St

#### 3.8 Untergeschoss Sonstiges

**3.8.1 Gullyaufsatzstücke einarbeiten**
Setzen und einarbeiten don Gullyaufsatzstücken in zu schaffende Estrichbodenaufbauten. Die Aufsatzstücke sind bauseits vorhanden und müssen lediglich fachgerecht eingearbeitet werden.

Ausführung:  Untergeschoss

Plancode:  6-ARC_UE-XX-U1-0030-00-F
Menge: 8,000 St

**3.8.2 Zementgebundene Schüttung, 40-60mm**
Zementgebundene, formstabile Ausgleichs- und Dämmschicht aus mineralischem
Leichtzuschlag (z. B. Blähton/Perlit/EPS) und Zementmörtel herstellen.
Untergrundvorbereitung: Rohdecke abkehren, auf Tragfähigkeit prüfen.
Einbaudicke: Mittelwert 50 mm (von 40 mm bis 60 mm).
Material dosiert mit Wasser anrühren,
planeben über Lehren abziehen und glätten.
Brandverhalten mind. Klasse E (oder entsprechend Systemnachweis),
Druckfestigkeit nach Herstellervorgabe
Menge: 150,000 m2

#### 3.9 Erdgeschoss GD 01.01

**3.9.1 Wärmedämmung EPS 035, 20mm**
Wärmedämmschicht für Fußboden, als druckbelastbarer Höhenausgleich,
aus expandiertem Polystyrol DIN EN 13163, als Platte,
Dicke 20 mm,
Bemessungswert der Wärmeleitfähigkeit max. 0,035 W/(mK),
Baustoffklasse DIN EN 13501-1:E,
Anwendungsgebiet DEO nach DIN 4108-10,
Belastbar bis p </= 5 kN/m2,
nach Herstellervorschriften verlegen und fixieren.

Ausführung:  Erdgeschoss GD 01.01

Plancode:  6-ARC_UE-XX-00-0031-00-F
Menge: 30,000 m2

**3.9.2 Trittschalldämmung EPS, 20mm**
Trittschalldämmung für Fußboden, hohe Druckbelastbarkeit,
aus expandiertem Polystyrol DIN EN 13163, als Platte,
Nenndicke 20-2 mm,
Bemessungswert der Wärmeleitfähigkeit max. 0,035 W/(mK),
Baustoffklasse DIN EN 13501-1:E,
Anwendungsgebiet DES nach DIN 4108-10,
Belastbar bis p </= 5 kN/m2,
Dynamische Steifigkeit s' </= 20 MN/m3,
nach Herstellervorschriften verlegen und fixieren.

Ausführung:  Erdgeschoss GD 01.01

Plancode:  6-ARC_UE-XX-00-0031-00-F
Menge: 30,000 m2

**3.9.3 Trennlage, PE-Folie, 2-lagig, d 0,2mm, auf TSD**
Trennschicht aus PE-Folie, 2-lagig, Dicke 0,2 mm, Stöße mind. 10 cm überlappend, auf  TSD als Unterlage für bauseits zu verlegenden Heizelemente
inkl. vorschriftsmäßigem Anarbeiten und Hochzug an aufgehenden Bauteilen

Ausführung:  Erdgeschoss GD 01.01

Plancode:  6-ARC_UE-XX-00-0031-00-F
Menge: 30,000 m2

**3.9.4 Randdämmstreifen PE-Schaum D 10mm H 180mm**
Randdämmstreifen aus PE-Schaum, Dicke 10 mm,
Höhe ca. 150 mm, mit Folienlasche, selbstklebend,
für Estrich auf Dämmschicht, Zementestrich.

mind. 20 mm über OKF FB, einschl. aller Anarbeiten an Rohrdurchführungen, Elektranten etc., Höhe bis 180 mm, Dicke 8 - 10 mm
Menge: 22,000 m

**3.9.5 Zementestrich 5kN/m2 CT-C35-F5-S65**
Estrich DIN 18560-2 als Zementestrich CT, mit Grenzwerten für Ebenheitsabweichungen mit erhöhten Ebenheitsanforderungen DIN 18202 Ausgabe 2013-04 Tabelle 3 Zeile 4, als Estrich auf Dämmschicht, lotrechte Nutzlasten (Einzellasten bis 4 kN, Flächenlasten bis 5 kN/m2), Druckfestigkeitsklasse C35 DIN EN 13813, Biegezugfestigkeitsklasse F5 DIN EN 13813, Bauart A,  Estrichnenndicke 65 mm,
inkl. Herstellung einer geeigneten Oberfläche zur Aufnahme Fliesen-Bodenbelägen.

Ausführung:  Erdgeschoss GD 01.01

Plancode:  6-ARC_UE-XX-00-0031-00-F
Menge: 30,000 m2

**3.9.6 Meßstellenmarkierung Estrich**
Ausweisen und markieren von Feuchtigkeitsmeßstellen bei Estrichen.
Mind. 1 pro Raum, in größeren Räumen mind. 2.
Menge: 1,000 St

**3.9.7 Bewegungsfuge herstellen Estrich**
Bewegungsfuge herstellen, mit Dämmstreifen, in Estrich,
Höhe des Dämmstreifens 100 mm, Dicke 10 mm.

Ausführung nach Erfordernis und Abstimmung mit der Bauleitung

Ausführung:  Erdgeschoss GD 01.01

Plancode:  6-ARC_UE-XX-00-0031-00-F
Menge: 5,000 m

**3.9.8 Bewegungsfuge herstellen Estrich, verdübelt**
Bewegungsfuge herstellen, mit Dämmstreifen, in Estrich,
Höhe des Dämmstreifens 100 mm, Dicke 10 mm,
einschl. Querkraftverdübelung.

Ausführung nach Erfordernis und Abstimmung mit der Bauleitung

Ausführung:  Erdgeschoss GD 01.01

Plancode:  6-ARC_UE-XX-00-0031-00-F
Menge: 5,000 m

**3.9.9 Trennfuge Türblatt**
Herstellen Estrich-Trennfugen im Bereich von Raumtüren durch Einbau von Trennprofilen in Einzellängen gemäß Türbreiten ca 0,885-1,26m.
Das Profil ist mit geeignetem Hilfmitteln auf die benötigte Höhe zu fixieren. Zur Querkraftverdübelung sind Estrichdübel nach Herstellerangabe zu verwenden und fachgerecht einzubauen.
Material: verzinktes Stahlblech und PE-Schaum
Dicke PE-Schaum ca 10mm
Kennzeichnung gem. Planung

Ausführung:  Erdgeschoss GD 01.01

Plancode:  6-ARC_UE-XX-00-0031-00-F
  6-ARC_BO-XX-XX-4100-00-F
Menge: 5,000 m

#### 3.10 Erdgeschoss GD 02.01/ 02.02 (mit FBH)

**3.10.1 Wärmedämmung EPS 035, 20mm**
Wärmedämmschicht für Fußboden, als druckbelastbarer Höhenausgleich,
aus expandiertem Polystyrol DIN EN 13163, als Platte,
Dicke 20 mm,
Bemessungswert der Wärmeleitfähigkeit max. 0,035 W/(mK),
Baustoffklasse DIN EN 13501-1:E,
Anwendungsgebiet DEO nach DIN 4108-10,
Belastbar bis p </= 5 kN/m2,
nach Herstellervorschriften verlegen und fixieren.

Ausführung:  Erdgeschoss GD 02.01/ 02.02

Plancode:  6-ARC_UE-XX-00-0031-00-F
Menge: 425,000 m2

**3.10.2 Randdämmstreifen PE-Schaum D 10mm H 180mm**
Randdämmstreifen aus PE-Schaum, Dicke 10 mm,
Höhe ca. 150 mm, mit Folienlasche, selbstklebend,
für Estrich auf Dämmschicht, Zementestrich.

mind. 20 mm über OKF FB, einschl. aller Anarbeiten an Rohrdurchführungen, Elektranten etc., Höhe bis 180 mm, Dicke 8 - 10 mm
Menge: 180,000 m

**3.10.3 Heiz Zementestrich 5kN/m2 CT-C35-F5-S80-H60, mit FBH**
Heizestrich DIN 18560-2 als Zementestrich CT, mit Grenzwerten für Ebenheitsabweichungen mit erhöhten Ebenheitsanforderungen DIN 18202 Ausgabe 2013-04 Tabelle 3 Zeile 4, als Estrich auf Dämmschicht, lotrechte Nutzlasten (Einzellasten bis 4 kN, Flächenlasten bis 5 kN/m2), Druckfestigkeitsklasse C35 DIN EN 13813, Biegezugfestigkeitsklasse F5 DIN EN 13813, Bauart A, Heizrohrdurchmesser 20 mm, Estrichnenndicke 80 mm,
inkl. Herstellung einer geeigneten Oberfläche zur Aufnahme Fliesen-Bodenbelägen.

Ausführung:  Erdgeschoss GD 02.01/ 02.02

Plancode:  6-ARC_UE-XX-00-0031-00-F
Menge: 425,000 m2

**3.10.4 Mehrdicke Zementestrich D 1mm**
Mehrdicke der vorbeschr. Zementestrichs, je 1 mm Schichtdicke/m2, Ausführung gegen Nachweis auf Anordnung des AG.

Der angegebene Preis wird auch bei eventuellen Minderdicken zum Abzug gebracht.
Menge: 50,000 m2

**3.10.5 Meßstellenmarkierung Heizestrich**
Ausweisen und markieren von Feuchtigkeitsmeßstellen bei Heizestrichen.
Mind. 1 pro Raum, in größeren Räumen mind. 2.
Menge: 15,000 St

**3.10.6 Bewegungsfuge herstellen Heizestrich**
Bewegungsfuge herstellen, mit Dämmstreifen, in Heizestrich,
einschl. Ausschneiden der Rohrdurchgänge für Heizrohre,
Höhe des Dämmstreifens 100 mm, Dicke 10 mm.

Ausführung nach Erfordernis und Abstimmung mit der Bauleitung und der ausführenden Heizungsbaufirma.

Ausführung:  Erdgeschoss GD 02.01/ 02.02

Plancode:  6-ARC_UE-XX-00-0031-00-F
Menge: 125,000 m

**3.10.7 Bewegungsfuge herstellen Heizestrich, verdübelt**
Bewegungsfuge herstellen, mit Dämmstreifen, in Heizestrich,
einschl. Ausschneiden der Rohrdurchgänge für Heizrohre,
Höhe des Dämmstreifens 100 mm, Dicke 10 mm,
einschl. Querkraftverdübelung.

Ausführung nach Erfordernis und Abstimmung mit der Bauleitung und der ausführenden Heizungsbaufirma.

Ausführung:  Erdgeschoss GD 02.01/ 02.02

Plancode:  6-ARC_UE-XX-00-0031-00-F
Menge: 125,000 m

**3.10.8 Trennfuge Brandschutzanforderung**
Herstellen Estrich-Trennfugen im Bereich von Türen mit Rauschschutz- und Brandschutzanforderungen. Estrichtrennung durchgehend durch alle Dämmschichten bis auf OK Abdichtung STB-Bodenplatte, Dämmung Mineralwolle, Abdichtung mit PE-Folie zum Schutz vor Feuchtigkeit,
Kennzeichnung gem. Planung.

Ausführung:  Erdgeschoss GD 02.01/ 02.02

Plancode:  6-ARC_UE-XX-00-0031-00-F
  6-ARC_BO-XX-XX-4101-00-F
  6-ARC_BO-XX-XX-4102-00-F
Menge: 10,000 m

**3.10.9 Trennfuge Türblatt**
Herstellen Estrich-Trennfugen im Bereich von Raumtüren durch Einbau von Trennprofilen in Einzellängen gemäß Türbreiten ca 0,885-1,26m.
Das Profil ist mit geeignetem Hilfmitteln auf die benötigte Höhe zu fixieren. Zur Querkraftverdübelung sind Estrichdübel nach Herstellerangabe zu verwenden und fachgerecht einzubauen.
Material: verzinktes Stahlblech und PE-Schaum
Dicke PE-Schaum ca 10mm
Kennzeichnung gem. Planung.

Ausführung:  Erdgeschoss GD 02.01/ 02.02

Plancode:  6-ARC_UE-XX-00-0031-00-F
  6-ARC_BO-XX-XX-4100-00-F
Menge: 10,000 m

**3.10.10 Abstellung Estrich Feststehende Glasteile**
Herstellung von Estrichaussparungen/Abstellungen im Bereich von feststehenden Glasteilen innerhalb Türelementen, durch Einbau von Abstellwinkel für Bodenaufbau,
einschl. Befestigungsanker.
einschl. Randdämmstreifen PE-Schaum, Dicke PE-Schaum ca 10mm,
Aufbauhöhe: bis 150 mm
Winkelgröße: 60/150 mm
Material: Edelstahl, V2 A,
Materialdicke 2,5-3,0 mm,
obere Kanten leicht gefast,
inkl. Montage auf dem Rohboden,
mit Dübeln und Schrauben aus Edelstahl.

Ausführung:  Erdgeschoss GD 02.01/ 02.02

Plancode:  6-ARC_UE-XX-00-0031-00-F
  6-ARC_BO-XX-XX-4100-00-F
Menge: 35,000 m

**3.10.11 Estrichabstellungen schließen, ca. 30 cm breit, mit Kunstharzestrich, inkl. Vernadeln und Verharzen**
Schließen von vorhandenen Estrichabstellungen nach Montage der Brandschutztüren,
Abstellungsbreite beidseitig der Tür ca. 15 cm, Gesamtbreite 30cm,
mit Kunstharzestrich an vorhandenen Estrichflächen Heizestrich, einschließlich Aufrauen bzw. Vorbereiten der Anschlusskanten, Reinigen und Entstauben des Untergrundes, kraftschlüssigem Vernadeln, Verharzen der Anschluss- und Stoßbereiche, Einbringen einer geeigneten Haftbrücke bzw. Kunstharzgrundierung nach Herstellervorgaben, fachgerechtem Ergänzen und bündigem Anarbeiten an den Bestand, Estrichdicke 80mm,
Kleinmaterialien, Schutzmaßnahmen und Reinigung.
Im Türbereich ist der Estrich rechtwinklig und plan an die Zarge bzw. an den Bestand anzuschließen.

Abrechnung nach Laufmeter
Menge: 35,000 m

#### 3.11 Erdgeschoss GD 02.05

**3.11.1 Trittschalldämmung EPS, 20mm**
Trittschalldämmung für Fußboden, hohe Druckbelastbarkeit,
aus expandiertem Polystyrol DIN EN 13163, als Platte,
Nenndicke 20-2 mm,
Bemessungswert der Wärmeleitfähigkeit max. 0,035 W/(mK),
Baustoffklasse DIN EN 13501-1:E,
Anwendungsgebiet DES nach DIN 4108-10,
Belastbar bis p </= 5 kN/m2,
Dynamische Steifigkeit s' </= 30 MN/m3,
nach Herstellervorschriften verlegen und fixieren.

Ausführung:  Erdgeschoss GD 02.05

Plancode:  6-ARC_UE-XX-00-0031-00-F
Menge: 17,500 m2

**3.11.2 Trennlage, PE-Folie, 2-lagig, d 0,2mm, auf TSD**
Trennschicht aus PE-Folie, 2-lagig, Dicke 0,2 mm, Stöße mind. 10 cm überlappend, auf  TSD als Unterlage für bauseits zu verlegenden Heizelemente
inkl. vorschriftsmäßigem Anarbeiten und Hochzug an aufgehenden Bauteilen

Ausführung:  Erdgeschoss GD 02.05

Plancode:  6-ARC_UE-XX-00-0031-00-F
Menge: 17,500 m2

**3.11.3 Randdämmstreifen PE-Schaum D 10mm H 180mm**
Randdämmstreifen aus PE-Schaum, Dicke 10 mm,
Höhe ca. 150 mm, mit Folienlasche, selbstklebend,
für Estrich auf Dämmschicht, Zementestrich.

mind. 20 mm über OKF FB, einschl. aller Anarbeiten an Rohrdurchführungen, Elektranten etc., Höhe bis 180 mm, Dicke 8 - 10 mm
Menge: 76,000 m

**3.11.4 Zementestrich 5kN/m2 CT-C35-F5-S60**
Estrich DIN 18560-2 als Zementestrich CT, mit Grenzwerten für Ebenheitsabweichungen mit erhöhten Ebenheitsanforderungen DIN 18202 Ausgabe 2013-04 Tabelle 3 Zeile 4, als Estrich auf Dämmschicht, lotrechte Nutzlasten (Einzellasten bis 4 kN, Flächenlasten bis 5 kN/m2), Druckfestigkeitsklasse C35 DIN EN 13813, Biegezugfestigkeitsklasse F5 DIN EN 13813, Bauart A,  Estrichnenndicke 60 mm,
inkl. Herstellung einer geeigneten Oberfläche zur Aufnahme Fliesen-Bodenbelägen.

Ausführung:  Erdgeschoss GD 02.05

Plancode:  6-ARC_UE-XX-00-0031-00-F
Menge: 17,500 m2

**3.11.5 Meßstellenmarkierung Heizestrich**
Ausweisen und markieren von Feuchtigkeitsmeßstellen bei Heizestrichen.
Mind. 1 pro Raum, in größeren Räumen mind. 2.
Menge: 6,000 St

#### 3.12 Erdgeschoss GD 03.01 + 03.02

**3.12.1 Wärmedämmung EPS 035, 35mm**
Wärmedämmschicht für Fußboden, als druckbelastbarer Höhenausgleich,
aus expandiertem Polystyrol DIN EN 13163, als Platte,
Dicke 35 mm,
Bemessungswert der Wärmeleitfähigkeit max. 0,035 W/(mK),
Baustoffklasse DIN EN 13501-1:E,
Anwendungsgebiet DEO nach DIN 4108-10,
Belastbar bis p </= 5 kN/m2,
nach Herstellervorschriften verlegen und fixieren.

Ausführung:  Erdgeschoss und 2.Obergeschoss GD 03.01+ GD 03.02

Plancode:  6-ARC_UE-XX-00-0031-00-F und 6-ARC_UE-XX-02-0033-00-F
Menge: 1350,000 m2

**3.12.2 Heiz Zementestrich 5kN/m2 CT-C35-F5-S80-H60, mit FBH**
Heizestrich DIN 18560-2 als Zementestrich CT, mit Grenzwerten für Ebenheitsabweichungen mit erhöhten Ebenheitsanforderungen DIN 18202 Ausgabe 2013-04 Tabelle 3 Zeile 4, als Estrich auf Dämmschicht, lotrechte Nutzlasten (Einzellasten bis 4 kN, Flächenlasten bis 5 kN/m2), Druckfestigkeitsklasse C35 DIN EN 13813, Biegezugfestigkeitsklasse F5 DIN EN 13813, Bauart A, Heizrohrdurchmesser 20 mm, Estrichnenndicke 80 mm,
inkl. Herstellung einer geeigneten Oberfläche zur Aufnahme Fliesen-Bodenbelägen.

Ausführung:  Erdgeschoss und 2.Obergeschoss GD 03.01+ GD 03.02

Plancode:  6-ARC_UE-XX-00-0031-00-F und 6-ARC_UE-XX-02-0033-00-F
Menge: 1350,000 m2

**3.12.3 Estrichbeschleuniger**
Zulage für die Ausführung des Zement-Heizestrichs mit Estrichbeschleuniger/Trocknungsbeschleuniger, geeignet für beheizte Estrichkonstruktionen nach DIN 18560, liefern und einmischen des Zusatzmittels einschließlich vollständiger Dosierung, Verarbeitung und Abstimmung auf das Estrichsystem des Herstellers. Nachweis der Systemeignung für Heizestrich ist vorzulege;
Abrechnung als Zulage je m² ausgeführter Estrichfläche
Menge: 1350,000 m2

**3.12.4 Randdämmstreifen PE-Schaum D 10mm H 180mm**
Randdämmstreifen aus PE-Schaum, Dicke 10 mm,
Höhe ca. 150 mm, mit Folienlasche, selbstklebend,
für Estrich auf Dämmschicht, Zementestrich.

mind. 20 mm über OKF FB, einschl. aller Anarbeiten an Rohrdurchführungen, Elektranten etc., Höhe bis 180 mm, Dicke 8 - 10 mm
Menge: 840,000 m

**3.12.5 Mehrdicke Zementestrich D 1mm**
Mehrdicke der vorbeschr. Zementestrichs, je 1 mm Schichtdicke/m2, Ausführung gegen Nachweis auf Anordnung des AG.

Der angegebene Preis wird auch bei eventuellen Minderdicken zum Abzug gebracht.
Menge: 1000,000 m2

**3.12.6 Meßstellenmarkierung Heizestrich**
Ausweisen und markieren von Feuchtigkeitsmeßstellen bei Heizestrichen.
Mind. 1 pro Raum, in größeren Räumen mind. 2.
Menge: 16,000 St

**3.12.7 Bewegungsfuge herstellen Heizestrich**
Bewegungsfuge herstellen, mit Dämmstreifen, in Heizestrich,
einschl. Ausschneiden der Rohrdurchgänge für Heizrohre,
Höhe des Dämmstreifens 100 mm, Dicke 10 mm.

Ausführung nach Erfordernis und Abstimmung mit der Bauleitung und der ausführenden Heizungsbaufirma.

Ausführung:  Erdgeschoss und 2.Obergeschoss GD 03.01+ GD 03.02

Plancode:  6-ARC_UE-XX-00-0031-00-F und 6-ARC_UE-XX-02-0033-00-F
Menge: 150,000 m

**3.12.8 Bewegungsfuge herstellen Heizestrich, verdübelt**
Bewegungsfuge herstellen, mit Dämmstreifen, in Heizestrich,
einschl. Ausschneiden der Rohrdurchgänge für Heizrohre,
Höhe des Dämmstreifens 100 mm, Dicke 10 mm,
einschl. Querkraftverdübelung.

Ausführung nach Erfordernis und Abstimmung mit der Bauleitung und der ausführenden Heizungsbaufirma.

Ausführung:  Erdgeschoss und 2.Obergeschoss GD 03.01+ GD 03.02

Plancode:  6-ARC_UE-XX-00-0031-00-F und 6-ARC_UE-XX-02-0033-00-F
Menge: 10,000 m

**3.12.9 Trennfuge Brandschutzanforderung**
Herstellen Estrich-Trennfugen im Bereich von Türen mit Rauschschutz- und Brandschutzanforderungen. Estrichtrennung durchgehend durch alle Dämmschichten bis auf OK Abdichtung STB-Bodenplatte, Dämmung Mineralwolle, Abdichtung mit PE-Folie zum Schutz vor Feuchtigkeit,
Kennzeichnung gem. Planung.

Ausführung:  Erdgeschoss + 2.Obergeschoss GD 03.01+ GD 03.02

Plancode:  6-ARC_UE-XX-00-0031-00-F
  6-ARC_UE-XX-02-0033-00-F
  6-ARC_BO-XX-XX-4101-00-F
  6-ARC_BO-XX-XX-4102-00-F
Menge: 20,000 m

**3.12.10 Scheinfuge/Riss schließen 2K-Reaktionsharz-Fugenmasse**
Kraftschlüssiges Schließen von Scheinfugen/Rissen im Untergrund mit Zweikomponenten-Reaktionsharz.
Menge: 200,000 m

**3.12.11 Trennfuge Türblatt**
Herstellen Estrich-Trennfugen im Bereich von Raumtüren durch Einbau von Trennprofilen in Einzellängen gemäß Türbreiten ca 0,885-1,26m.
Das Profil ist mit geeignetem Hilfmitteln auf die benötigte Höhe zu fixieren. Zur Querkraftverdübelung sind Estrichdübel nach Herstellerangabe zu verwenden und fachgerecht einzubauen.
Material: verzinktes Stahlblech und PE-Schaum
Dicke PE-Schaum ca 10mm
Kennzeichnung gem. Planung.

Ausführung:  Erdgeschoss + 2.Obergeschoss GD 03.01 + GD 03.02

Plancode:  6-ARC_UE-XX-00-0031-00-F
  6-ARC_UE-XX-02-0033-00-F
  6-ARC_BO-XX-XX-4101-00-F
Menge: 30,000 m

**3.12.12 Abstellung Estrich unter Sitzbank**
Herstellung von Estrichabstellungen im Bereich unterhalb von Sitzbänken, durch Einbau von Kanthölzer
einschl. Befestigung auf dem Rohboden und Demontage
Aufbauhöhe: bis 150 mm

Ausführung:  Erdgeschoss GD 03.01

Plancode:  6-ARC_UE-XX-00-0031-00-F
  6-ARC_BO-XX-XX-4110-00-F
Menge: 5,500 m

**3.12.13 Anarbeiten Bodentanks**
Anarbeiten Bodenaufbau im 2.OG, an bauseits montierte Bodentanks, bxh = ca. 0.3 x 0,3m, incl. Randdämmstreifen
Menge: 13,000 St

#### 3.13 Erdgeschoss GD 04.01

**3.13.1 Wärmedämmung EPS 035, 20mm**
Wärmedämmschicht für Fußboden, als druckbelastbarer Höhenausgleich,
aus expandiertem Polystyrol DIN EN 13163, als Platte,
Dicke 20 mm,
Bemessungswert der Wärmeleitfähigkeit max. 0,035 W/(mK),
Baustoffklasse DIN EN 13501-1:E,
Anwendungsgebiet DEO nach DIN 4108-10,
Belastbar bis p </= 5 kN/m2,
nach Herstellervorschriften verlegen und fixieren.

Ausführung:  Erdgeschoss und 2.Obergeschoss GD 04.01

Plancode:  6-ARC_UE-XX-00-0031-00-F
  6-ARC_UE-XX-02-0033-00-F
Menge: 90,000 m2

**3.13.2 Heiz Zementestrich 5kN/m2 CT-C35-F5-S85-H65, mit FBH**
Heizestrich DIN 18560-2 als Zementestrich CT, mit Grenzwerten für Ebenheitsabweichungen mit erhöhten Ebenheitsanforderungen DIN 18202 Ausgabe 2013-04 Tabelle 3 Zeile 4, als Estrich auf Dämmschicht, lotrechte Nutzlasten (Einzellasten bis 4 kN, Flächenlasten bis 5 kN/m2), Druckfestigkeitsklasse C35 DIN EN 13813, Biegezugfestigkeitsklasse F5 DIN EN 13813, Bauart A, Heizrohrdurchmesser 20 mm, Estrichnenndicke 85 mm,
inkl. Herstellung einer geeigneten Oberfläche zur Aufnahme eines Fliesenbelags

Ausführung:  Erdgeschoss und 2.Obergeschoss GD 04.01

Plancode:  6-ARC_UE-XX-00-0031-00-F
  6-ARC_UE-XX-02-0033-00-F
Menge: 90,000 m2

**3.13.3 Randdämmstreifen PE-Schaum D 10mm H 180mm**
Randdämmstreifen aus PE-Schaum, Dicke 10 mm,
Höhe ca. 150 mm, mit Folienlasche, selbstklebend,
für Estrich auf Dämmschicht, Zementestrich.

mind. 20 mm über OKF FB, einschl. aller Anarbeiten an Rohrdurchführungen, Elektranten etc., Höhe bis 180 mm, Dicke 8 - 10 mm
Menge: 130,000 m

**3.13.4 Mehrdicke Zementestrich D 1mm**
Mehrdicke der vorbeschr. Zementestrichs, je 1 mm Schichtdicke/m2, Ausführung gegen Nachweis auf Anordnung des AG.

Der angegebene Preis wird auch bei eventuellen Minderdicken zum Abzug gebracht.
Menge: 50,000 m2

**3.13.5 Meßstellenmarkierung Heizestrich**
Ausweisen und markieren von Feuchtigkeitsmeßstellen bei Heizestrichen.
Mind. 1 pro Raum, in größeren Räumen mind. 2.
Menge: 12,000 St

**3.13.6 Trennfuge Brandschutzanforderung**
Herstellen Estrich-Trennfugen im Bereich von Türen mit Rauschschutz- und Brandschutzanforderungen. Estrichtrennung durchgehend durch alle Dämmschichten bis auf OK Abdichtung STB-Bodenplatte, Dämmung Mineralwolle, Abdichtung mit PE-Folie zum Schutz vor Feuchtigkeit,
Kennzeichnung gem. Planung.

Ausführung:  Erdgeschoss + 2.OG GD 04.01

Plancode:  6-ARC_UE-XX-00-0031-00-F
  6-ARC_UE-XX-02-0033-00-F
  6-ARC_BO-XX-XX-4101-00-F
  6-ARC_BO-XX-XX-4102-00-F
Menge: 5,000 m

**3.13.7 Trennfuge Türblatt**
Herstellen Estrich-Trennfugen im Bereich von Raumtüren durch Einbau von Trennprofilen in Einzellängen gemäß Türbreiten ca 0,885-1,26m.
Das Profil ist mit geeignetem Hilfmitteln auf die benötigte Höhe zu fixieren. Zur Querkraftverdübelung sind Estrichdübel nach Herstellerangabe zu verwenden und fachgerecht einzubauen.
Material: verzinktes Stahlblech und PE-Schaum
Dicke PE-Schaum ca 10mm
Kennzeichnung gem. Planung.

Ausführung:  Erdgeschoss + 2.OG GD 04.01

Plancode:  6-ARC_UE-XX-00-0031-00-F
  6-ARC_UE-XX-02-0033-00-F
  6-ARC_BO-XX-XX-4100-00-F
Menge: 10,000 m

#### 3.14 Erdgeschoss GD 05.01 + OG 2 GD 05.02

**3.14.1 Wärmedämmung EPS 035, 50mm**
Wärmedämmschicht für Fußboden, als druckbelastbarer Höhenausgleich,
aus expandiertem Polystyrol DIN EN 13163, als Platte,
Dicke 50 mm,
Bemessungswert der Wärmeleitfähigkeit max. 0,035 W/(mK),
Baustoffklasse DIN EN 13501-1:E,
Anwendungsgebiet DEO nach DIN 4108-10,
Belastbar bis p </= 5 kN/m2,
nach Herstellervorschriften verlegen und fixieren.

Ausführung:  Erdgeschoss und 2. Obergeschoss GD 05.01 + GD 05.02

Plancode:  6-ARC_UE-XX-00-0031-00-F und 6-ARC_UE-XX-02-0033-00-F
Menge: 45,000 m2

**3.14.2 Trittschalldämmung EPS, 30mm**
Trittschalldämmung für Fußboden, hohe Druckbelastbarkeit,
aus expandiertem Polystyrol DIN EN 13163, als Platte,
Nenndicke 30-2 mm,
Bemessungswert der Wärmeleitfähigkeit max. 0,035 W/(mK),
Baustoffklasse DIN EN 13501-1:E,
Anwendungsgebiet DES nach DIN 4108-10,
Belastbar bis p </= 5 kN/m2,
Dynamische Steifigkeit s' </= 20 MN/m3,
nach Herstellervorschriften verlegen und fixieren.

Ausführung:  Erdgeschoss und 2. Obergeschoss GD 05.01 + GD 05.02

Plancode:  6-ARC_UE-XX-00-0031-00-F und 6-ARC_UE-XX-02-0033-00-F
Menge: 45,000 m2

**3.14.3 Trennlage, PE-Folie, 2-lagig, d 0,2mm, auf TSD**
Trennschicht aus PE-Folie, 2-lagig, Dicke 0,2 mm, Stöße mind. 10 cm überlappend, auf  TSD als Unterlage für bauseits zu verlegenden Heizelemente
inkl. vorschriftsmäßigem Anarbeiten und Hochzug an aufgehenden Bauteilen

Ausführung:  Erdgeschoss und 2. Obergeschoss GD 05.01 + GD 05.02

Plancode:  6-ARC_UE-XX-00-0031-00-F und 6-ARC_UE-XX-02-0033-00-F
Menge: 45,000 m2

**3.14.4 Randdämmstreifen MiWo D10mm H 180mm**
Randdämmstreifen aus Mineralwolle MW DIN EN 13162,
Baustoffklasse A1, nicht brennbar, Schmelzpunkt >1000°,Dicke 10 mm,
Höhe ca. 150 mm, mit Folienlasche, selbstklebend,
für Estrich auf Dämmschicht, Zementestrich.

mind. 20 mm über OKF FB, einschl. aller Anarbeiten an Rohrdurchführungen, Elektranten etc., Höhe bis 180 mm, Dicke 8 - 10 mm
Menge: 30,000 m

**3.14.5 Zementestrich 5kN/m2 CT-C35-F5-S65**
Estrich DIN 18560-2 als Zementestrich CT, mit Grenzwerten für Ebenheitsabweichungen mit erhöhten Ebenheitsanforderungen DIN 18202 Ausgabe 2013-04 Tabelle 3 Zeile 4, als Estrich auf Dämmschicht, lotrechte Nutzlasten (Einzellasten bis 4 kN, Flächenlasten bis 5 kN/m2), Druckfestigkeitsklasse C35 DIN EN 13813, Biegezugfestigkeitsklasse F5 DIN EN 13813, Bauart A,  Estrichnenndicke 65 mm,
inkl. Herstellung einer geeigneten Oberfläche zur Aufnahme einer mineraliscen Beschichtung durch maschinelles Glätten

Ausführung:  Erdgeschoss und 2. Obergeschoss GD 05.01 + GD 05.02

Plancode:  6-ARC_UE-XX-00-0031-00-F und 6-ARC_UE-XX-02-0033-00-F
Menge: 45,000 m2

**3.14.6 Meßstellenmarkierung Estrich**
Ausweisen und markieren von Feuchtigkeitsmeßstellen bei Estrichen.
Mind. 1 pro Raum, in größeren Räumen mind. 2.
Menge: 5,000 St

**3.14.7 Bewegungsfuge herstellen Estrich**
Bewegungsfuge herstellen, mit Dämmstreifen, in Estrich,
Höhe des Dämmstreifens 100 mm, Dicke 10 mm.

Ausführung nach Erfordernis und Abstimmung mit der Bauleitung

Ausführung:  Erdgeschoss GD 05.01

Plancode:  6-ARC_UE-XX-00-0031-00-F
Menge: 5,000 m

**3.14.8 Trennfuge Brandschutzanforderung**
Herstellen Estrich-Trennfugen im Bereich von Türen mit Rauschschutz- und Brandschutzanforderungen. Estrichtrennung durchgehend durch alle Dämmschichten bis auf OK Abdichtung STB-Bodenplatte, Dämmung Mineralwolle, Abdichtung mit PE-Folie zum Schutz vor Feuchtigkeit,
Kennzeichnung gem. Planung.

Ausführung:  Erdgeschoss + 2.OG GD 05.01 + GD 05.02

Plancode:  6-ARC_UE-XX-00-0031-00-F
  6-ARC_BO-XX-XX-4101-00-F
  6-ARC_BO-XX-XX-4102-00-F
Menge: 5,000 m

**3.14.9 Trennfuge Türblatt**
Herstellen Estrich-Trennfugen im Bereich von Raumtüren durch Einbau von Trennprofilen in Einzellängen gemäß Türbreiten ca 2,15 m.
Das Profil ist mit geeignetem Hilfmitteln auf die benötigte Höhe zu fixieren. Zur Querkraftverdübelung sind Estrichdübel nach Herstellerangabe zu verwenden und fachgerecht einzubauen.
Material: verzinktes Stahlblech und PE-Schaum
Dicke PE-Schaum ca 10mm
Kennzeichnung gem. Planung.

Ausführung:  Erdgeschoss + 2.OG GD 05.01 + GD 05.02

Plancode:  6-ARC_UE-XX-00-0031-00-F
  6-ARC_BO-XX-XX-4100-00-F
Menge: 5,000 m

#### 3.15 Erdgeschoss GD 07.01

**3.15.1 Wärmedämmung EPS 035, 45mm**
Wärmedämmschicht für Fußboden, als druckbelastbarer Höhenausgleich,
aus expandiertem Polystyrol DIN EN 13163, als Platte,
Dicke 45 mm,
Bemessungswert der Wärmeleitfähigkeit max. 0,035 W/(mK),
Baustoffklasse DIN EN 13501-1:E,
Anwendungsgebiet DEO nach DIN 4108-10,
Belastbar bis p </= 5 kN/m2,
nach Herstellervorschriften verlegen und fixieren.

Ausführung:  Erdgeschoss GD 07.01

Plancode:  6-ARC_UE-XX-00-0031-00-F
Menge: 10,000 m2

**3.15.2 Trittschalldämmung EPS, 20mm**
Trittschalldämmung für Fußboden, hohe Druckbelastbarkeit,
aus expandiertem Polystyrol DIN EN 13163, als Platte,
Nenndicke 20-2 mm,
Bemessungswert der Wärmeleitfähigkeit max. 0,035 W/(mK),
Baustoffklasse DIN EN 13501-1:E,
Anwendungsgebiet DES nach DIN 4108-10,
Belastbar bis p </= 5 kN/m2,
Dynamische Steifigkeit s' </= 20 MN/m3,
nach Herstellervorschriften verlegen und fixieren.

Ausführung:  Erdgeschoss GD 07.01

Plancode:  6-ARC_UE-XX-00-0031-00-F
Menge: 10,000 m2

**3.15.3 Trennlage, PE-Folie, 2-lagig, d 0,2mm, auf TSD**
Trennschicht aus PE-Folie, 2-lagig, Dicke 0,2 mm, Stöße mind. 10 cm überlappend, auf  TSD als Unterlage für bauseits zu verlegenden Heizelemente
inkl. vorschriftsmäßigem Anarbeiten und Hochzug an aufgehenden Bauteilen

Ausführung:  Erdgeschoss GD 07.01

Plancode:  6-ARC_UE-XX-00-0031-00-F
Menge: 10,000 m2

**3.15.4 Randdämmstreifen MiWo D10mm H 180mm**
Randdämmstreifen aus Mineralwolle MW DIN EN 13162,
Baustoffklasse A1, nicht brennbar, Schmelzpunkt >1000°,Dicke 10 mm,
Höhe ca. 150 mm, mit Folienlasche, selbstklebend,
für Estrich auf Dämmschicht, Zementestrich.

mind. 20 mm über OKF FB, einschl. aller Anarbeiten an Rohrdurchführungen, Elektranten etc., Höhe bis 180 mm, Dicke 8 - 10 mm
Menge: 15,000 m

**3.15.5 Zementestrich 5kN/m2 CT-C35-F5-S65**
Estrich DIN 18560-2 als Zementestrich CT, mit Grenzwerten für Ebenheitsabweichungen mit erhöhten Ebenheitsanforderungen DIN 18202 Ausgabe 2013-04 Tabelle 3 Zeile 4, als Estrich auf Dämmschicht, lotrechte Nutzlasten (Einzellasten bis 4 kN, Flächenlasten bis 5 kN/m2), Druckfestigkeitsklasse C35 DIN EN 13813, Biegezugfestigkeitsklasse F5 DIN EN 13813, Bauart A,  Estrichnenndicke 65 mm,
inkl. Herstellung einer geeigneten Oberfläche zur Aufnahme eines Belags aus Spaltklinker

Ausführung:  Erdgeschoss GD 07.01

Plancode:  6-ARC_UE-XX-00-0031-00-F
Menge: 10,000 m2

**3.15.6 Meßstellenmarkierung Estrich**
Ausweisen und markieren von Feuchtigkeitsmeßstellen bei Estrichen.
Mind. 1 pro Raum, in größeren Räumen mind. 2.
Menge: 1,000 St

**3.15.7 Trennfuge Brandschutzanforderung**
Herstellen Estrich-Trennfugen im Bereich von Türen mit Rauschschutz- und Brandschutzanforderungen. Estrichtrennung durchgehend durch alle Dämmschichten bis auf OK Abdichtung STB-Bodenplatte, Dämmung Mineralwolle, Abdichtung mit PE-Folie zum Schutz vor Feuchtigkeit,
Kennzeichnung gem. Planung.
Ausführung:  Erdgeschoss GD 07.01

Plancode:  6-ARC_UE-XX-00-0031-00-F
  6-ARC_BO-XX-XX-4101-00-F
  6-ARC_BO-XX-XX-4102-00-F
Menge: 2,000 m

**3.15.8 Trennfuge Türblatt**
Herstellen Estrich-Trennfugen im Bereich von Raumtüren durch Einbau von Trennprofilen in Einzellängen gemäß Türbreiten ca 2,15 m.
Das Profil ist mit geeignetem Hilfmitteln auf die benötigte Höhe zu fixieren. Zur Querkraftverdübelung sind Estrichdübel nach Herstellerangabe zu verwenden und fachgerecht einzubauen.
Material: verzinktes Stahlblech und PE-Schaum
Dicke PE-Schaum ca 10mm
Kennzeichnung gem. Planung.

Ausführung:  Erdgeschoss GD 07.01

Plancode:  6-ARC_UE-XX-00-0031-00-F
  6-ARC_BO-XX-XX-4100-00-F
Menge: 2,000 m

#### 3.16 Erdgeschoss GD 09.01

**3.16.1 Wärmedämmung EPS 035, 80mm**
Wärmedämmschicht für Fußboden, als druckbelastbarer Höhenausgleich,
aus expandiertem Polystyrol DIN EN 13163, als Platte,
Dicke 80 mm,
Bemessungswert der Wärmeleitfähigkeit max. 0,035 W/(mK),
Baustoffklasse DIN EN 13501-1:E,
Anwendungsgebiet DEO nach DIN 4108-10,
Belastbar bis p </= 5 kN/m2,
nach Herstellervorschriften verlegen und fixieren.

Ausführung:  Erdgeschoss GD 09.01

Plancode:  6-ARC_UE-XX-00-0031-00-F
Menge: 3,500 m2

**3.16.2 Trittschalldämmung EPS, 30mm**
Trittschalldämmung für Fußboden, hohe Druckbelastbarkeit,
aus expandiertem Polystyrol DIN EN 13163, als Platte,
Nenndicke 30-2 mm,
Bemessungswert der Wärmeleitfähigkeit max. 0,035 W/(mK),
Baustoffklasse DIN EN 13501-1:E,
Anwendungsgebiet DES nach DIN 4108-10,
Belastbar bis p </= 5 kN/m2,
Dynamische Steifigkeit s' </= 20 MN/m3,
nach Herstellervorschriften verlegen und fixieren.

Ausführung:  Erdgeschoss GD 09.01

Plancode:  6-ARC_UE-XX-00-0031-00-F
Menge: 3,500 m2

**3.16.3 Trennlage, PE-Folie, 2-lagig, d 0,2mm, auf TSD**
Trennschicht aus PE-Folie, 2-lagig, Dicke 0,2 mm, Stöße mind. 10 cm überlappend, auf  TSD als Unterlage für bauseits zu verlegenden Heizelemente
inkl. vorschriftsmäßigem Anarbeiten und Hochzug an aufgehenden Bauteilen

Ausführung:  Erdgeschoss GD 09.01

Plancode:  6-ARC_UE-XX-00-0031-00-F
Menge: 3,500 m2

**3.16.4 Randdämmstreifen MiWo D10mm H 180mm**
Randdämmstreifen aus Mineralwolle MW DIN EN 13162,
Baustoffklasse A1, nicht brennbar, Schmelzpunkt >1000°,Dicke 10 mm,
Höhe ca. 150 mm, mit Folienlasche, selbstklebend,
für Estrich auf Dämmschicht, Zementestrich.

mind. 20 mm über OKF FB, einschl. aller Anarbeiten an Rohrdurchführungen, Elektranten etc., Höhe bis 180 mm, Dicke 8 - 10 mm
Menge: 10,000 m

**3.16.5 Zementestrich 5kN/m2 CT-C35-F5-S65**
Estrich DIN 18560-2 als Zementestrich CT, mit Grenzwerten für Ebenheitsabweichungen mit erhöhten Ebenheitsanforderungen DIN 18202 Ausgabe 2013-04 Tabelle 3 Zeile 4, als Estrich auf Dämmschicht, lotrechte Nutzlasten (Einzellasten bis 4 kN, Flächenlasten bis 5 kN/m2), Druckfestigkeitsklasse C35 DIN EN 13813, Biegezugfestigkeitsklasse F5 DIN EN 13813, Bauart A,  Estrichnenndicke 65 mm,
inkl. Herstellung einer geeigneten Oberfläche zur Aufnahme einer mineralischen Beschichtung durch maschinelles Glätten

Ausführung:  Erdgeschoss GD 09.01

Plancode:  6-ARC_UE-XX-00-0031-00-F
Menge: 3,500 m2

#### 3.17 OG1 GD 02.03. Empore

**3.17.1 Randdämmstreifen PE-Schaum D 10mm H 100mm**
Randdämmstreifen aus PE-Schaum, Dicke 10 mm, Höhe 100 mm, Ausführung im 1. Obergeschoss.
Menge: 38,000 m

**3.17.2 Trittschalldämmschicht PS-Hartschaum EPS über 5kN/m2 20-2mm 30MN/m3 0,045W/(mK) DES**
Trittschalldämmschicht aus Polystyrol-Hartschaum EPS DIN EN 13163, lotrechte Nutzlasten (Einzellasten über 4 kN, Flächenlasten über 5 kN/m2), als Platte, Lieferdicke 20 mm, Stufe Zusammendrückbarkeit kleiner gleich 2 mm (CP 2) DIN 4108-10, dynamische Steifigkeit kleiner gleich 30 MN/m3, Bemessungswert der Wärmeleitfähigkeit max. 0,045 W/(mK), Nennwert der Wärmeleitfähigkeit max. 0,043 W/(mK), geringe Zusammendrückbarkeit - sg, Anwendungsgebiet DIN 4108-10 DES, als Unterlage für Estrich, Ausführung im 1. Obergeschoss.
Menge: 58,000 m2

**3.17.3 PE-Folie 2lagig D 0,15mm**
aus PE-Folie, 2-lagig, Dicke 0,15 mm, Stöße verkleben oder verschweißen, als Unterlage für Zementestrich.
Menge: 58,000 m2

**3.17.4 Zementestrich Estrich, Sichtestrich geschliffen auf Dämmschicht über 5kN/m2 F5 D 80mm**
Zementestrich CT-C35-F5-S80, als versiegelter geschliffener Sichtestrich, für Deckenplatte, als Estrich auf Dämmschicht DIN 18560-2, unbewehrt, lotrechte Nutzlasten (Einzellasten über 4 kN, Flächenlasten über 5 kN/m2), Biegezugfestigkeitsklasse F5 DIN EN 13813, Estrichnenndicke 80 mm, für Flächen in Innenräumen, zur Aufnahme von Versiegelungen, Oberfläche maschinell glätten und schleifen, Ausführung im 1. Obergeschoss, Ausführung gemäß Zeichnung.

Ausführung:  Obergeschoss GD 02.03

Plancode:  6-ARC_UE-XX-01-0032-00-F
Menge: 58,000 m2

**3.17.5**
Zulageposition zu vorbeschr. Estrichbodenaufbau für Reduzierung der Aufbauhöhe an Stahlkonsolen auf der Empore zur Pfosten-Riegelfassade.
Reduzierung der Aufbauhöhe um 3-4 cm. Abmessungen Konsolen 20x30 cm.
Einschl. fachgerechtem Anarbeiten in Übergangsbereichen.
Menge: 5,000 St

**3.17.6 geschliffenen Estrich farblos versiegeln**
geschliffenen Estrich mechanisch vorbereiten, reinigen und absaugen, Untergrund prüfen, ggf. Poren und Fehlstellen schließen, geeignete Grundierung/Voranstrich aufbringen und nach Trocknung mit transparenter, farbloser Versiegelung fachgerecht für Schulnutzung rutschhemmend und abriebfest beschichten.
Menge: 58,000 m2

**3.17.7 Bewegungsfugenprofil Stahl niro H 100mm**
Bewegungsfugenprofil für Estrich, aus nichtrostendem Stahl, Höhe 100 mm.
Menge: 5,000 m

#### 3.18 Zwischenpodest Obergeschoss TH GD 09.02

**3.18.1 Wärmedämmschicht als Ausgleich 25mm**
Wärmedämmschicht für Fußboden, als druckbelastbarer Höhenausgleich,
aus expandiertem Polystyrol DIN EN 13163, als Platte,
Dicke 25 mm,
Bemessungswert der Wärmeleitfähigkeit max. 0,035 W/(mK),
Baustoffklasse DIN EN 13501-1:E,
Anwendungsgebiet DEO nach DIN 4108-10,
Belastbar bis p </= 5 kN/m2,
nach Herstellervorschriften verlegen und fixieren.

Ausführung:  Obergeschoss GD 09.02

Plancode:  6-ARC_UE-XX-01-0032-00-F
Menge: 12,000 m2

**3.18.2 Randprofil Alu H 120mm**
Randprofil für Estrich, aus Aluminium, Höhe 120 mm.
Montage mittig unter Türblatt
Menge: 1,500 m

**3.18.3 Trittschalldämmung EPS, 30mm**
Trittschalldämmung für Fußboden, hohe Druckbelastbarkeit,
aus expandiertem Polystyrol DIN EN 13163, als Platte,
Nenndicke 30-2 mm,
Bemessungswert der Wärmeleitfähigkeit max. 0,035 W/(mK),
Baustoffklasse DIN EN 13501-1:E,
Anwendungsgebiet DES nach DIN 4108-10,
Belastbar bis p </= 5 kN/m2,
Dynamische Steifigkeit s' </= 20 MN/m3,
nach Herstellervorschriften verlegen und fixieren.

Ausführung:  Obergeschoss GD 09.02

Plancode:  6-ARC_UE-XX-01-0032-00-F
Menge: 12,000 m2

**3.18.4 PE-Folie 2lagig D 0,15mm**
aus PE-Folie, 2-lagig, Dicke 0,15 mm, Stöße verkleben oder verschweißen, als Unterlage für Zementestrich.
Menge: 12,000 m2

**3.18.5 Randdämmstreifen Mineralwolle D 10mm H 130mm**
Randdämmstreifen aus Mineralwolle, Dicke 10 mm, Höhe 130 mm, für Estrich auf Dämmschicht, Zementestrich.
Menge: 12,000 m

**3.18.6 Zementestrich Estrich auf Dämmschicht 4kN/m2 F5 D 65mm**
Zementestrich CT, als Estrich auf Dämmschicht DIN 18560-2, unbewehrt, lotrechte Nutzlasten (Einzellasten bis 3 kN, Flächenlasten bis 4 kN/m2), Biegezugfestigkeitsklasse F5 DIN EN 13813, Estrichnenndicke 65 mm, für Flächen in Innenräumen, zur Aufnahme von Beschichtungen, Oberfläche von Hand glätten, Ausführung im 1. Obergeschoss.
Menge: 12,000 m2

**3.18.7 Zulage Estrich im Gefälle**
Zulageposition für das Herstellen der Estrichflächen im Gefälle von Gesamtbodenaufbau 15 cm auf 12,5 cm,gem. Planung

Ausführung:  Obergeschoss GD 09.02

Plancode:  6-ARC_UE-XX-01-0032-00-F
Menge: 12,000 m2

**3.18.8 Mineralische Bodenbeschichtung auf Zementestrich, innen, Schichtdicke 3–5 mm, für Treppenpodest Schule, rutschhemmend R9**
mineralische Bodenbeschichtung auf Zementestrich im Innenbereich, Schul-Treppenpodestes liefern und herstellen, einschließlich Untergrundprüfung, Untergrundvorbereitung, Grundierung und vollflächigem Auftrag.
Schichtdicke 3–5 mm. Oberfläche fugenlos, rutschhemmend R9, abriebfest, trittsicher und für hohe mechanische Beanspruchung geeignet
Menge: 12,000 m2

#### 3.19 Zwischenpodest Obergeschoss TH GD 09.03

**3.19.1 Trittschalldämmung EPS, 25mm**
Trittschalldämmung für Fußboden, hohe Druckbelastbarkeit,
aus expandiertem Polystyrol DIN EN 13163, als Platte,
Nenndicke 25-2 mm,
Bemessungswert der Wärmeleitfähigkeit max. 0,035 W/(mK),
Baustoffklasse DIN EN 13501-1:E,
Anwendungsgebiet DES nach DIN 4108-10,
Belastbar bis p </= 5 kN/m2,
Dynamische Steifigkeit s' </= 20 MN/m3,
nach Herstellervorschriften verlegen und fixieren.

Ausführung:  Obergeschoss GD 09.03

Plancode:  6-ARC_UE-XX-01-0032-00-F
Menge: 7,000 m2

**3.19.2 PE-Folie 2lagig D 0,15mm**
aus PE-Folie, 2-lagig, Dicke 0,15 mm, Stöße verkleben oder verschweißen, als Unterlage für Zementestrich.
Menge: 7,000 m2

**3.19.3 Randdämmstreifen Mineralwolle D 10mm H 100mm**
Randdämmstreifen aus Mineralwolle, Dicke 10 mm, Höhe 100 mm, für Estrich auf Dämmschicht, Zementestrich.
Menge: 9,000 m

**3.19.4 Zementestrich Estrich auf Dämmschicht 4kN/m2 F5 D 65mm**
Zementestrich CT, als Estrich auf Dämmschicht DIN 18560-2, unbewehrt, lotrechte Nutzlasten (Einzellasten bis 3 kN, Flächenlasten bis 4 kN/m2), Biegezugfestigkeitsklasse F5 DIN EN 13813, Estrichnenndicke 65 mm, für Flächen in Innenräumen, zur Aufnahme von Beschichtungen, Oberfläche von Hand glätten, Ausführung im 1. Obergeschoss.
Menge: 7,000 m2

**3.19.5 Mineralische Bodenbeschichtung auf Zementestrich, innen, Schichtdicke 3–5 mm, für Treppenpodest Schule, rutschhemmend R9**
mineralische Bodenbeschichtung auf Zementestrich im Innenbereich, Schul-Treppenpodestes liefern und herstellen, einschließlich Untergrundprüfung, Untergrundvorbereitung, Grundierung und vollflächigem Auftrag.
Schichtdicke 3–5 mm. Oberfläche fugenlos, rutschhemmend R9, abriebfest, trittsicher und für hohe mechanische Beanspruchung geeignet
Menge: 7,000 m2

#### 3.20 OG1 GD 06.01 Technik Lüftung

**3.20.1 staubbindende Beschichtung auf vorhandener Betondecke, Technikraum.**
vorhandene Betondecke im großen Technikraum 1.OG reinigen, auf Tragfähigkeit, Sauberkeit und Eignung prüfen. Lose Bestandteile, Staub, Schalöl-, Fett-, Zementschlämme- und sonstige trennende Schichten mechanisch und  durch Anschleifen entfernen,
Untergrund anschließend gründlich entstauben.
Untergrundflächen ausgleichen.
Staubbindende, diffusionsoffene Beschichtung für Betonflächen im Innenbereich liefern und gemäß Herstellervorgaben auftragen, einschließlich Tiefgrund, Grundierung, zweimaliger Beschichtungsauftrag. Ausführung farblos oder hell getönt nach Wahl des AG, geeignet für Technikräume, inkl. Schutzmaßnahmen, Material- und Werkzeugreinigung, Anschlüsse an Einbauteile und Durchdringungen.

Ausführung:  Obergeschoss GD 06.01

Plancode:  6-ARC_UE-XX-01-0032-00-F
Menge: 235,000 m2

#### 3.21 OG2 GD 02.04 Steg

*Hinweis: ANFORDERUNGEN AN DEN HOCHLEISTUNGESTRICH*
ANFORDERUNGEN AN DEN HOCHLEISTUNGESTRICH

Es ist ein schnell abbindender Hochleistungsestrich mit einer hohen Druckbelastung und einer geringen Aufbauhöhe von 45mm, anzubieten.
Verlegung und Zusatzmittel gemäß Anforderung und Herstellerangaben.

Die Eigenfeuchte des Sandes ist bei der Rezeptur zu berücksichtigen !
(W/Z empfohlen </= 0,45) !

Anerkannter Nachweis für die Verwendung von Bauprodukten in Innenräumen nach AgBB-Bewertungsschema durch akkreditiertes Labor.
Frei von korrosionsfördernden Stoffen (Chloridgehalt), wasserfest nach Erhärtung.

Belegreife:
Feuchtegehalt </= 1,8 CM-% nach 7 Tagen gemäß DIN 18 560-1 Abschnitt 5.6 bei beheizten Zementestrichen, unabhängig von der Schichtdicke, auch bei ungünstigem Bauklima (10°C / 80% rel. Luftfeuchtigkeit) (Prüfung nach BEB- Vorschrift)

nicht rückfeuchtend, wasserfest
schnell und nahezu verformungsfrei erhärtend
Schwindklasse SW2 - schwindreduziert (< 0,2 mm/m) nach DIN 18 560-1

Verarbeitungsbedingungen:
Luft- und Umgebungstemperatur >/= 5° bis </= 30°C
rel. Luftfeuchte </= 85%
3 K über Taupunkt

Alle Komponenten der Rezeptur sind auf die gleiche Verarbeitungstemperatur zu bringen, die Lagerung muss frostfrei sein. Die Herstellerrichtlinien sind zu
beachten.

Das BEB-Merkblatt 6.2 ''Hinweise für Auftraggeber nach der Verlegung von Zementestrichen auf Trenn- und / oder Dämmschichten'' ist zu beachten

**3.21.1 Trittschalldämmung EPS, 20mm**
Trittschalldämmung für Fußboden, hohe Druckbelastbarkeit,
aus expandiertem Polystyrol DIN EN 13163, als Platte,
Nenndicke 20-2 mm,
Bemessungswert der Wärmeleitfähigkeit max. 0,035 W/(mK),
Baustoffklasse DIN EN 13501-1:E,
Anwendungsgebiet DES nach DIN 4108-10,
Belastbar bis p </= 5 kN/m2,
Dynamische Steifigkeit s' </= 20 MN/m3,
nach Herstellervorschriften verlegen und fixieren.

Ausführung:  2. Obergeschoss GD 02.04

Plancode:  6-ARC_UE-XX-02-0033-00-F
Menge: 48,000 m2

**3.21.2 Trennlage, PE-Folie, 2-lagig, d 0,2mm, auf TSD**
Trennschicht aus PE-Folie, 2-lagig, Dicke 0,2 mm, Stöße mind. 10 cm überlappend, auf  TSD als Unterlage für bauseits zu verlegenden Heizelemente
inkl. vorschriftsmäßigem Anarbeiten und Hochzug an aufgehenden Bauteilen

Ausführung:  2. Obergeschoss GD 02.04

Plancode:  6-ARC_UE-XX-02-0033-00-F
Menge: 48,000 m2

**3.21.3 Zementestrich CT-C40-F7-45, SW2, mit HLV**
Zementestrich CT-C40-F7-45, DIN 18 560,  einschichtig, schwimmend verlegt gemäß DIN 18 560 auf Trittschalldämmung / Trennlage als Hochleistungsestrich auf bauseitiger Galerie,

Anforderung schwindreduziert (SW2, DIN 18 560-1) und spannungsarm mit einer Hochleistungsvergütung gem. technischem Datenblatt des Herstellers
herstellen und verdichten sowie in richtiger Höhenlage ebenflächig einbauen, Einbau fugenlos, Oberseite geglättet, oberflächenfertig für Linoleum

Biegezugfestigkeitsklasse F7 DIN EN 13 813
Flächenlasten 5 KN/m2, Einzellasten 4 KN
Estrichnenndicke d = 45 mm,

Haftzugfestigkeit mind. 1,5 N/mm2
mit erhöhten Ebenheitsanforderungen nach DIN 18 202 - Tabelle 3, Zeile 3

Ausführung:  2. Obergeschoss GD 02.04

Plancode:  6-ARC_UE-XX-02-0033-00-F
Menge: 48,000 m2

**3.21.4 Randprofil Alu H 70mm**
Randprofil für Estrich, aus Aluminium, Höhe 70 mm.
Montage an Schachtkante Aufzug
Menge: 1,500 m

**3.21.5 Estrichabstellung vor Brandschutztüren**
Abstellen des Estrichs vor Brandschutztüren,
Abstellung nach Wahl des AN (Kantholz o.ä.), nach Montage sollen die Aussparungen mit Kunstharzestrich (eigene Position) geschlossen werden.
Abstellhöhe 70mm,
Abrechnung in lfm Abstellung.
Menge: 3,500 m

**3.21.6 Estrichabstellungen schließen, ca. 20 cm breit, mit Kunstharzestrich, inkl. Vernadeln und Verharzen**
Schließen von vorhandenen Estrichabstellungen nach Montage der Brandschutztüren,
Abstellungsbreite ca. 20 cm,
mit Kunstharzestrich an vorhandenen Estrichflächen (Hochleistungsestrich), einschließlich Aufrauen bzw. Vorbereiten der Anschlusskanten, Reinigen und Entstauben des Untergrundes, kraftschlüssigem Vernadeln, Verharzen der Anschluss- und Stoßbereiche, Einbringen einer geeigneten Haftbrücke bzw. Kunstharzgrundierung nach Herstellervorgaben, fachgerechtem Ergänzen und bündigem Anarbeiten an den Bestand,
Kleinmaterialien, Schutzmaßnahmen und Reinigung.
Im Türbereich ist der Estrich rechtwinklig und plan an die Zarge bzw. an den Bestand anzuschließen.

Abrechnung nach Laufmeter
Menge: 3,500 m

#### 3.22 OG2 GD 08.01 ELT Raum

**3.22.1 Wärmedämmschicht Fußboden PS-Hartschaum EPS D 50mm 0,040W/(mK) DEO ds**
Wärmedämmschicht für Fußboden, aus Polystyrol-Hartschaum EPS DIN EN 13163, als Platte, Dicke 50 mm, Bemessungswert der Wärmeleitfähigkeit max. 0,040 W/(mK), Nennwert der Wärmeleitfähigkeit max. 0,037 W/(mK), einlagig, Anwendungsgebiet DIN 4108-10 DEO, sehr hohe Druckbelastbarkeit - ds, als Unterlage für Estrich.
Menge: 10,500 m2

**3.22.2 Trittschalldämmschicht PS-Hartschaum EPS über 5kN/m2 30-2mm 20MN/m3 0,045W/(mK) DES**
Trittschalldämmschicht aus Polystyrol-Hartschaum EPS DIN EN 13163, lotrechte Nutzlasten (Einzellasten über 4 kN, Flächenlasten über 5 kN/m2), als Platte, Lieferdicke 30 mm, Stufe Zusammendrückbarkeit kleiner gleich 2 mm (CP 2) DIN 4108-10, dynamische Steifigkeit kleiner gleich 20 MN/m3, Bemessungswert der Wärmeleitfähigkeit max. 0,045 W/(mK), Nennwert der Wärmeleitfähigkeit max. 0,043 W/(mK), geringe Zusammendrückbarkeit - sg, Anwendungsgebiet DIN 4108-10 DES, auf Wärmedämmschicht, als Unterlage für Estrich, Ausführung im 2. Obergeschoss.
Menge: 10,500 m2

**3.22.3 Randdämmstreifen PE-Schaum D 10mm H 100mm**
Randdämmstreifen aus PE-Schaum, Dicke 10 mm, Höhe 100 mm, Ausführung im 1. Obergeschoss.
Menge: 15,500 m

**3.22.4 PE-Folie 2lagig D 0,15mm**
aus PE-Folie, 2-lagig, Dicke 0,15 mm, Stöße verkleben oder verschweißen, als Unterlage für Zementestrich.
Menge: 10,500 m2

**3.22.5 Randprofil Alu H 150mm**
Randprofil für Estrich, aus Aluminium, Höhe 150mm.
Montage an Schachtkante Aufzug
Menge: 1,500 m

**3.22.6 Zementestrich Estrich auf Dämmschicht 4kN/m2 F5 D 65mm**
Zementestrich CT, als Estrich auf Dämmschicht DIN 18560-2, unbewehrt, lotrechte Nutzlasten (Einzellasten bis 4 kN, Flächenlasten bis 5 kN/m2), Biegezugfestigkeitsklasse F5 DIN EN 13813, Estrichnenndicke 65 mm, für Flächen in Innenräumen, zur Aufnahme von Beschichtungen, Oberfläche von Hand glätten,
Ausführung im 2. Obergeschoss.
Menge: 10,500 m2

**3.22.7 staubbindende Beschichtung auf vorhandener Betondecke, Technikraum.**
vorhandene Betondecke im großen Technikraum 1.OG reinigen, auf Tragfähigkeit, Sauberkeit und Eignung prüfen. Lose Bestandteile, Staub, Schalöl-, Fett-, Zementschlämme- und sonstige trennende Schichten mechanisch und  durch Anschleifen entfernen,
Untergrund anschließend gründlich entstauben.
Untergrundflächen ausgleichen.
Staubbindende, diffusionsoffene Beschichtung für Betonflächen im Innenbereich liefern und gemäß Herstellervorgaben auftragen, einschließlich Tiefgrund, Grundierung, zweimaliger Beschichtungsauftrag. Ausführung farblos oder hell getönt nach Wahl des AG, geeignet für Technikräume, inkl. Schutzmaßnahmen, Material- und Werkzeugreinigung, Anschlüsse an Einbauteile und Durchdringungen.
Menge: 235,000 m2

### 4 Pelletbunker

#### 4.1 Vorbereitende Massnahmen

**4.1.1 Untergrund reinigen, horizontal/vertikal**
Reinigen Bodenflächen und aufgehende Bauteile bzw. Wände aus Stahlbeton von grober Verschmutzung sowie haftungsmindernden Schichten vor weiteren Arbeitsschritten.

Absaugen, entgraten, Rödeldrähte entfernen einschl. Beseitigung und Entsorgung des anfallenden Schutts, alle Geschossebenen.

Ausführung:  Untergeschoss Hackschnitzelanlage

Plancode:  5-ARC_GR-E3-U1-0150-02-F
Menge: 170,000 m2

**4.1.2 Entfernen Abdeckungen, max. bis 0,5m2**
Provisorische durchsturzsichere Abdeckung und Abdichtung von Öffnungen,
vor Ausführung der Estricharbeiten, bestehend aus Schweißbahnen und
Holzwerkstoffplatten einschl. Unterkonstruktionen,
abbauen und fachgerecht entsorgen, Einzelgrößen max.0,5 m2

Abrechnung gegen Einzelnachweis des AN nach Stück

Ausführung:  Untergeschoss Hackschnitzelanlage

Plancode:  5-ARC_GR-E3-U1-0150-02-F
Menge: 6,000 St

#### 4.2 Oberflächenbeschichtung

**4.2.1 Untergrundvorbereitung**
Estrich auf Tragfähigkeit, Risse prüfen. Intensives Diamantschliefen der Oberfläche, porenreines Absaugen mit Industriestaubsauger.
Menge: 170,000 m2

**4.2.2 Riss-und Fugensanierung**
Haarrisse und Scheinfugen im Estrich aufweiten und reinigen. Kraftschlüssiges Vergießen mit 2-komponenten-Epoxidharz und Wellenverbindern. Überschüssiges Harz im frischen Zustand bündig abziehen und leicht mit Quarzsand absanden.
Menge: 20,000 m

**4.2.3 Grundierung**
Liefern und Aufbringen einer systemkonformen, filmbildenden Spezialgrundierun aus dünnschichtigem Epoxidharz. Grundierung muss pinhole-frei schliessen, um aufsteigende Luftblasen zu verhindern.
Menge: 170,000 m2

**4.2.4 Mineralische Dünnschicht-Beschichtung 2mm**
Liefern und Aufbringen einer hoch kunststoffmodifizierten, zementären Dünnschicht-Spachtelmasse. Einbau mittels Glättkelle im Handauftrag, Schichtdicke exakt 2mm, Anschliessend Entlüften mit einer feinen Stachelwalze zur homogenen, staubfreien Verlaufsvorbereitung.
Menge: 170,000 m2

**4.2.5 Oberflächen-Feinschliff & Entstaubung**
Nach Erhärtung sehr feiner Zwischenschliff, 120er Korn, um feinste Kellenschläge oder Fusselansätze zu brechen. Extrem gründliche, staubfreie Absaugung als Basis für die Versiegelung.
Menge: 170,000 m2

**4.2.6 Staubbindende Imprägnierung/ Tiefengrund**
Liefern und Auftragen eines systemkonformen Tiefenschutzes. Dienst der endgültigen Bindung von Reststäuben und stellt die gleichmäßige Saugfähigkeit für den Decklack her.
Menge: 170,000 m2

**4.2.7 2-Komponenten_polyurethan-Versiegelung (staubfrei)**
Liefern und Aufbringen einer matten oder seidenglänzenden, transparenten 2-komponenten-PU-Versiegelung. zweimailger, kreuzweiser Auftrag mittels Mikrofaserwalze. Für eine finale, absolut staubfreie, abbriebfeste und leicht zu reinigende Nutzschicht.
Menge: 170,000 m2

#### 4.3 ölfester Anstrich/ Untergeschoss Ascheaufzug Pelletbunker

**4.3.1 ölfester Anstrich Ascheaufzug**
Beschichtung auf Dispersionsbasis mit bauaufsichtlichem Prüfzeugnis, an Plattform Ascheaufzug, beständig gegen Hydrauliköl.
Abmessungen: 2250 x 1400 mm

Ausführung:  Untergeschoss Hackschnitzelanlage

Plancode:  5-ARC_GR-E3-U1-0150-02-F
Menge: 3,500 m2

### 5 Stundenlohnarbeiten

#### 5.1 Stundenlohnarbeiten

*Hinweis: Vorbemerkungen Stundenlohnarbeiten*
Für Arbeiten, die durch zusätzliche, im Rahmen des Leistungsverzeichnisses nicht erfasste Leistungen erforderlich werden können, werden die folgenden Stundensätze zusätzlich in das Leistungsverzeichnis aufgenommen. Die Stunden dürfen nur mit vorheriger Genehmigung der Bauleitung oder des Auftraggebers verfahren werden.

Die Stundenzettel sind in zweifacher Ausfertigung zur Anerkennung vorzulegen.

Die Rapportierung von Meister- und Polierstunden ist nicht zulässig.

**5.1.1 Stundenlohnarbeiten durch Vorarbeiter/-in**
auf Anordnung des AG ausführen,
Menge: 5,000 h

**5.1.2 Stundenlohnarbeiten durch Facharbeiter/-in**
auf Anordnung des AG ausführen,
Menge: 15,000 h

**5.1.3 Stundenlohnarbeiten durch Hilfsarbeiter/-in**
auf Anordnung des AG ausführen,
Menge: 15,000 h

**5.1.4 Verrechnungssatz für zusätzliche Anfahrt**
auf Anordnung des AG ausführen,
Menge: 1,000 psch
